# Heizhaus Langdorf
Angebotsaufforderung (GAEB DA XML 3.1, DA83)
Projekt: 040326
Währung: EUR
Nebenangebote zugelassen: ja
Vergabeart: Öffentliche Ausschreibung
Eröffnung: 13.04.2026 15:45:00
Ende der Zuschlagsfrist: 30.04.2026
Abgabeort: Gemeinde Langdorf. Rathaus
Ausführungsende: 30.10.2026
Art der Abnahme: Förmliche Abnahme
AcceptDate: 30.10.2026
Gewährleistungsdauer: 4 Jahre
Auftraggeber: Gemeinde Langdorf, Hauptstraße 8, 94264 Langdorf, Ansprechpartner Herr Hoidn
Erstellt mit: GXML Toolbox V3.11 R20091211, ARRIBAp V14.4.314, 19.03.2026

## Angaben zur Baustelle
Angaben zur Baustelle:

Art der Anlage:
Neubau einer Wärmeverbundanlage

Baubeschreibung:
Das Grundstück befindet sich in 94264 Langdorf.
Geplant ist der Neubau einer Wärmeverbundanlage mit zwei Heizkesseln.
Geplant ist die Errichtung des zentralen Heizkraftweks sowie der Anschluss der bestehenden Schule, Kindergarten und Bauhof.

Umgebung:

Zufahrt:
Möglich über die öffentlichen Verkehrsflächen
Feuerwehrzufahrten sowie Park- und Verkehrsflächen sind freizuhalten

Beschaffenheit:
Für Schwerlastverkehr geeignet

Einschränkungen:
Keine

Anschlüsse:
Wasser, Strom und Abwasser sind vorhanden
Räume: Zur zusätzlichen Benutzung stehen keine Räume zur Verfügung.
Baucontainer sowie Toiletten sind vorhanden.

Schadstoffe:
Alle städtischen Forderungen und Vorschriften bezüglich des Lärmschutzes sind einzuhalten. Entsprechende Erkundigungen
sind vor Angebotsabgabe vom Anbieter einzuholen.
lärmintensive Arbeiten sind mit dem Nutzer rechtzeitig abzustimmen und großteils außerhalb der Nutzungs-/Arbeitszeiten vorzunehmen.

## Angaben zur Ausführung
Die Gesamtmaßnahme ist in mehreren Arbeitsabschnitten durchzuführen. Arbeitsunterbrechungen im allgemeinen Baubetrieb entsprechend gemäß Baufortschritt oder durch
teilweise nachgezogene Räumung bzw. Wiedernutzung können nicht ausgeschlossen werden und sind in die EP einzukalkulieren.

Einrichtung:
Baustelleneinrichtung kann nur in den hierfür ausgewiesenen Flächen erfolgen.

Die vom AN erstellten Aufenthalts-/ Lagerräume
sind jedoch gegebenenfalls dem Baufortschritt bzw. nach Bedarf zu räumen bzw. "umzuziehen".
Verschließbare Werkzeugkisten und Abstimmungsaufwand
sind daher einzukalkulieren.
Eigene Räume sind bei Bedarf auch vom AN zu schaffen. Flächen für Aufenthalts- und Lagerung können während der gesamten Bauzeit nicht garantiert werden.

Jeder AN sorgt für seine Baustelleneinrichtung
inkl. Räume, Licht, Wärme.

Der AN hat eigenverantwortlich die Entsorgung seines Abbruchmaterials, Materialreste  und Abfalles ohne Beeinträchtigung des laufenden Betriebes regelmäßig, d.h. täglich, vorzunehmen. Eine Zwischenlagerung im Gebäude ist nicht möglich. Etwaige Behälter sind vom AN bereitzustellen und vorzuhalten.

Gerüste:
Gerüste, ausgenommen Nebenleistungen, sind vom AN
bei Bedarf zu stellen, sofern diese als separate Position vergütet werden auch für andere Unternehmer vorzuhalten.

Vorhaltung:
Baustrom und Gerüste sind soweit nichts anderes beschrieben für den Zeitraum der gesamten Bauzeit gemäß Terminplan vorzuhalten.
Der Bauzeitenplan liegt als Anlage bei; aufgrund von Witterungseinflüssen o.ä. können sich jedoch Bauzeitverschiebungen ergeben; sie berechtigen nicht zu Nachforderungen bei der Baustelleneinrichtung, Lohn- Material
oder sonstigen Kosten.

Recycling:
Wiederverwertbares Material ist, wenn möglich, dem
Recyclingverfahren zuzuführen.
Recyclingstoffe dürfen verwendet werden, wenn sie der DIN, der VOB oder entsprechend gleichartigen Normen entsprechen.
Nicht genormte Stoffe dürfen nicht verwendet werden.

Umweltverträglichkeit:
Der Auftragnehmer ist verpflichtet, Dämmstoffe aus Kunststoffschäumen grundsätzlich mit FCKW-freiem bzw. FCKW-armen Treibmitteln zu verwenden.
Diese Dämmstoffe müssen entweder allgemein
bauaufsichtlich zugelassen sein oder
nach DIN 18159, Teil 1, Ausgabe 12/91 bzw.
nach DIN 18 164, Teil 1, Ausgabe 8/92
unter genau festgelegten Bedingungen und mit
FCKW-freien bzw. FCKW-armen Treibmitteln
hergestellt sind (lt. Schreiben des Bayerischen
Staatsministeriums des Inneren vom 09.02.1993).

Eignungs- und Gütenachweise:
Gemäß Baugenehmigung, ansonsten sind die Hinweise
im Leistungsverzeichnis zu beachten.
Nachweise, Bestätigungen, Prüfberichte sind unter
anderem zu erbringen
für:
- Wärme- und Schallschutznachweise
- Feuer- und Brandschutznachweise
- Statik-Nachweis für tragende Teile
- Nachweis Druckbehälterverordnung
- Abnahmen (TÜV) für Blitzschutz, E-Anlage
- Zulassungsbescheide für Rauchmelder, RWA
- Bestätigung wg. PCP und FCKW-freie Materialien
- Unternehmererklärung zur HeizAnlVo

Entsorgung:
Alle anfallenden unbrauchbaren Materialien sind,
wenn erforderlich, ordnungsgemäß zu entsorgen.
Alle örtlichen Forderungen und Vorschriften
bezüglich der Entsorgung sind vom Auftragnehmer
einzuhalten.
Vom AG werden keine Entsorgungskosten getragen.

Bestellung:
Vom Auftraggeber werden keine Stoffe und Bauteile
bereitgestellt.

Lagerung:
Der Auftraggeber übernimmt keine Transport-, Lade oder
Lagerarbeiten, ebenso werden vom Auftraggeber keine Arbeitskräfte zur Verfügung gestellt.

Benutzung:
Nebenleistungen sind, sofern nichts anderes beschrieben ist, in die Einheitspreise bzw. Pauschalpreise mit einzurechnen.

In der Leistungsbeschreibung angegebene Maße sind Richtmaße. Der Auftragnehmer hat nach Auftragserteilung vor Beginn der Arbeiten die exakten Maße vor Ort aufzunehmen.

Termine / Rahmenterminplan
Mitteilungen über Termingefährdung sind in
schriftlicher Form unter hinreichender Begründung
innerhalb

## Zusätzliche technische Vertragsbedingungen ELT Allgemein
Die beschriebenen Leistungen sind generell nach den allgemein anerkannten Regeln der Technik auszuführen.

Die entsprechenden Vorschriften, Richtlinien und Normen sind zu beachten und zu erfüllen. Es sind dies insbesondere:

DIN VDE 0100
Errichten von Starkstromanlagen mit Nennspg. bis 1000V
DIN VDE 0101
Errichten von Starkstromanlagen mit Nennspg. über 1kV
TAB
Technische Anschlußbedingungen des jeweiligen EVU
UVV
Unfallverhütungsvorschriften der Berufsgenossenschaften

Technische Ausführung

Ansprechpartner seitens des AN
Für die Entgegennahme der Unterlagen ist seitens des AN eine Person zu benennen. Diese Person wird Anweisungen des AG entgegennehmen und dessen Umsetzung veranlassen.

Vor Beginn der Montagearbeiten wird die Anlage anhand der
Installationspläne erörtert. Änderungen sind stets anhand der Pläne zu erörtern. Diese sind in die Pläne einzutragen bzw. im Bautagebuch zu vermerken. Sollten aufgrund der Änderungen Mehrkosten entstehen bzw. Nachträge erforderlich sein, so ist der Bauherr entsprechend zu informieren
.
Freigabe von Material

Vor der Durchführung von Materialbestellungen ist die Freigabe des entsprechenden Anlagenteils mit Klärung des Ausführungsumfanges durch den Bauherrn erforderlich.
Bei Leuchten und Geräten ist die entsprechende Menge anhand der Pläne zu ermitteln und dem Bauherrn zur Freigabe vorzulegen.

Leuchten und Geräte

Der Auftragnehmer ist verpflichtet, ausschließlich Materialien und Geräte mit VDE-Zeichen zu verwenden. Abweichungen hiervon sind vor der Ausführung dem Bauherrn schriftlich anzuzeigen. Die Ausführung erfolgt ausschließlich mit Zustimmung des Bauherrn.

Sämtliche Geräte haben die EMV-Anforderungen der EU-Norm zu erfüllen.

Das Anklemmen sämtlicher Leuchten und Geräte sowie der im Beton eingebrachten Betoneinbaudosen ist in den Einheitspreisen enthalten.
Ebenso ist bei der Verwendung von Leuchten mit Anschlussklemmen die direkt angestrahlt werden können darauf zu achten, dass bei der Verwendung von halogenfreien Mantelleitungen die Anschlussdrähte entsprechend
geschützt werden (Schäden durch UV-Strahlung).

Installationsgeräte
Die Ausführung der Steckdosen hat stets zweiteilig bestehend aus Rahmen und Steckdoseneinsatz zu erfolgen. Die Verwendung von einteiligen Steckdosen, Schaltern etc. ist nicht erlaubt.

Alle Installationsgeräte sind mit Schrauben an den Installationsdosen zu fixieren. Das Befestigen mit den Krallen der Installationseinheiten ist nicht ausreichend.

Bei der auf Putz- und bei der unter Putz-Installation sind die Montage- und Befestigungsteile (Verschraubung, Tüllen, Schrauben, Dübel, unter Putz Geräteeinbaudose etc.) in den Einheitspreisen der Installationseinheiten enthalten. Hierbei wird nicht zwischen Installationsgerätedosen oder Installationsgeräteverbindungsdosen als unter Putz- oder Hohlwanddosen unterschieden.

Leitungsauslässe

Leitungsauslässe für Leuchten im Wandbereich sind stets in
Wandauslaßdosen zu erstellen. Installationsdosen, welche nicht mit einem Installationsgerät bestückt sind, sind generell mit Blindabdeckungen aus dem Schalterprogramm zu versehen.

Abstimmung mit anderen Gewerken

Der AN hat sich vor der Durchführung seiner Installationstätigkeiten mit den anderen Gewerken bzgl. Bauablauf, Trassenverlauf etc. abzustimmen. Bei
Durchbrüchen und Trassen ist bei gemeinsamer Belegung mit anderen Gewerken, die Aufteilung anhand der Montagepläne von der Bauleitung genehmigen zu lassen.

Leerrohrverlegung

Bei der Verlegung von Leerrohren in Betondecken oder sonstigen statisch relevanten Bauteilen ist die Verlegung vor der Durchführung mit dem Statiker durchzusprechen. Dies gilt insbesondere bei Leerrohranhäufungen im Bereich von Verteilungen und Trassenknotenpunkten sowie im Bereich von
Stützen, Säulen etc.

Aufmaß, Rechnungsprüfung und Abnahme

Das Aufmaß ist gemeinsam mit dem Bauherrn zu erstellen.
Leitungen sind nach Stromkreisen aufzumessen. Sonstige Geräte und Installationseinheiten sind raumweise zu erfassen. Bei allen Positionen ist stets die LV-Pos. zu vermerken.

Die Rechnungsprüfung kann nur anhand vom Bauherrn genehmigter Aufmaßblätter erfolgen. Diese sind den Rechnungen stets beizulegen.
Die Abnahme kann nur bei Vorlage folgender Unterlagen erfolgen:
- Aufmaßunterlagen komplett, vom AG freigegeben
- alle Prüfungs- und Meßprotokolle
- Montagepläne
- Schlußrechnung
- Einweisung des Bauherrn (schriftlich vom Bauherrn bestätigt)

## Zusätzliche Technische Vertragsbedingungen Blitzschutzanlage
Die beschriebenen Leistungen sind generell nach den allgemein anerkannten Regeln der Technik auszuführen.

Die entsprechenden Vorschriften, Richtlinien und Normen sind zu beachten und zu erfüllen. Es sind dies insbesondere:

DIN VDE 0100
  Errichten von Starkstromanlagen mit Nennspannungen bis 1000V
DIN 18384 Blitzschutzanlagen
DIN VDE 0185 Teil 1 und Teil 2 Blitzschutzanlage
ABB
  Allgemeine Blitzschutz-Bestimmungen
TAB des EVU
  besonders Vorschriften für die Verlegung des Fundamenterder

- Es wird zur Vermeidung von Missverständnissen gefordert, vor Errichtung der Blitzschutzanlage die Arbeiten mit der Bauleitung zu besprechen. Die Arbeiten werden in mehreren Bauabschnitten die sich über einen längeren
Zeitraum hinziehen, aufgeteilt.

- Als Erdung ist ein Rundstahl, 10 mm D V4A vorgesehen.

- Bei einem Übergang von Beton ins Erdreich sind zu schützende Erder mit Kunststoffummantelte Leitungen zu verwenden (Korrosionsschutz).

- Die Heizungsanlage, die Wasserleitungsrohre, Lüftungsanlagen und dergleichen sind mit dem Potenzialausgleich zu verbinden.

- Die Anschluß- und Schweißstellen sind mit gut haltbarem Rostschutzmittel zu streichen.

- Dunstrohre, Schornsteine oder andere aus der Dachfläche herausragenden Gebäudeteile müssen, sofern sie nicht metallisch sind, Auffangeinrichtungen erhalten oder wenn sie aus Metall sind, mit der Blitzschutzanlage verbunden
werden
.
- Die Wasserleitung ist an ihrer Einführungsstelle in das Gebäude mit der Erdsammelleitung zu verbinden.

- Gefalzte oder sonst zuverlässig verbundene Dacheindeckungen aus Metall dürfen nach Zustimmung der Bauleitung als Aufrangeinrichtung verwendet werden.

- Das Herstellen von Mauerschlitzen und Durchbrüchen ist in die Preise mit einzukalkulieren. Sämtliche durch die Inbetriebnahme und durch die Messung des Erdungswiderstandes anfallenden Kosten gehen zu Lasten des Auftragnehmers.

- Das Gebäude ist bauseits eingerüstet, jedoch besteht kein Anspruch darauf, daß jede Position vom Gerüst aus erreichbar ist. Das Vorhalten von Leitern und Gerüsten ist in die Einheitspreise mit einzurechnen.

- Sämtliche Einheitspreise verstehen sich komplett einschl. Lieferung und betriebsfertiger Montage, auch des Klein und Montagematerials wie Verbindungs- und Abzweigklemmen, Walzblei, Densoband und dergl. Die Verbindungen im Erdreich, innerhalb des Betons bzw. im Mauerwerk sind ohne besondere Vergütung korrosionsfest auszuführen.

- Der Auftraggeber behält sich vor, nach Fertigstellung der Blitzschutzanlage nochmals eine Abnahme von einer anerkannten Prüfstellen, z.B.

  Elektro-Beratung Bayern GmbH
  Technische Überwachungsverein Bayern e.V
  Bay. Landesgewerbeanstalt

vornehmen zu lassen. Die etwa hierbei festgestellten Mängel sind vom Auftraggeber kostenlos zu beheben. Auf Verlangen des Auftraggebers ist die Anlage ggf. ganz oder teilweise nochmals überprüfen zu lassen. Die zweite Prüfung geht zu Lasten des Auftragnehmers.

- Die Arbeiten müssen Hand in Hand mit den Dachdecker- und
Spenglerarbeiten durchgeführt werden, die nötigen Absprachen hat der Unternehmer selbst mit anderen Firmen zu treffen.

- Die Baustelle ist gegen Unfälle und Schadensanrichtung ständig abzusichern.

- Die Ausführung hat sich in allen Punkten entsprechend der neuesten Ausgabe der "Allgemeinen Blitzschutz-Bestimmungen" ABB bzw. nach VDE zu erfolgen.

- Vorrangig gelten die einschlägigen Bestimmungen und DIN-Vorschriften.

- Die Rechnungsprüfung kann nur anhand vom Bauherrn genehmigter Aufmaßblätter erfolgen. Diese sind den Rechnungen stets beizulegen.

- Die Abnahme kann nur bei Vorlage folgender Unterlagen erfolgen:
    - Aufmaßunterlagen komplett, vom AG freigegeben
    - alle Prüfungs- und Meßprotokolle
    - TÜV-Prüfung soweit gefordert
    - Bestandspläne
    - Schlußrechnung
    - Einweisung des Bauherrn (schriftlich vom Bauherrn  bestätigt)

## 01 Elektro
Datum: 16.03.2026

### 1 KGR 444 Starkstromanlagen

#### Bereich 1.1 KGR 444 Niederspannungsinstallationsanlagen

##### Abschnitt 1.1.1 KGR 444-020 Unterverteilungen

*Hinweis*
Nachstehende grundsätzliche Forderungen sind
bei der Kalkulation zu berücksichtigen:
Sämtliche eingebauten Geräte sind zu bezeichnen.
Die Bezeichnung ist mittels Gravur oder
gravierten Schildern vorzunehmen.
Die Automaten müssen gem. TAB mind. 6 kA
Kurzschlußleistung haben und müssen
strombegrenzend sein (Selektivitätsklasse 3).
Die Fehlerstromschutzschalter müssen für
Wechsel- und pulsierende Gleichfehlerströme
geeignet sein. Sie müssen außerdem selektiv-
Stromstoßfest" mit Kennzeichnung S sein.
Ein Prinzipschaltbild (gem. VDE 0105) als
Lichtpause ist im Inneren mit einer
Ablagevorrichtung vorzunehmen. Es ist ein
ausreichender Klemmraum oberhalb der Klemmen
(mind. 25 cm) vorzusehen. Sämtl. Abgänge sind
auf Klemmen zu führen. Die Klemmen müssen
einzeln auswechselbar, in kriechstromfester
Ausführung und bezeichnet sein (die Verteilung
wird ohne Klemmenbezeichnung nicht abgenommen).
Sie sind auf Tragschienen zu montieren.
Bei sämtlichen Positionen versteht sich die
Lieferung und die betriebsfertige Montage der
ausgeschriebenen Materialien.
Der N-Leiter ist über Trennklemmen, der PE-Leiter
über Einzelklemmen zu führen.
Sie sind den Stromkreisen direkt zuzuordnen.
Unter jede Klemme darf jeweils nur eine Ader
geklemmt werden.
Die erforderlichen Zu- und Abgangsklemmen,
Klemmen die innerhalb der Verteilung notwendig
sind, sowie das Anklemmen sämtl. Leitungen
ist in die Verteilungs- bzw. Tableau-
Einheitspreise miteinzukalkulieren.
Sie werden nicht gesondert aufgemessen und
vergütet.
Es ist auf eine gleichmäßige Phasenaufteilung
zu achten.

Der Verteilungsaubau ist vom Auftraggeber
bzw. vom Projektanten genehmigen zu lassen.

**1.1.1.1 Standverteiler B=800,H=1850 T=230, IP55**
Standverteilerschrank
Gehäuse und Tür aus Stahlblech
Pulverbeschichtet RAL 7035
Einzeltür
Türen mit Stangenverschluss mit Drehgriff
für Einbaumöglichkeit eines
Profilhalbzylinders der Schließanlage,
Schutzart IP 55, Schutzisoliert,
einschl. sämtl. erforderlichen Tragelementen,
Feldabdeckungen
sowie alle erforderlichen Gehäusebauteilen
incl. Sockelrahmen
incl. Stromschienensystem 250 A.
Sockelrahmen: 130 mm hoch
Schrankhöhe: 1870 mm
Schrankbreite: 800 mm
Schranktiefe: 230 mm
Menge: 1,000 St

**1.1.1.2 Feldverteiler a.P. Montage, 3 Felder, 5 Reihen, 180TE**
*** Bedarfsposition ohne GB
Feldverteiler in a.P. Montage
3 Felder, a´ 5 Reihen (je 12TE)
Abmessungen ca. h*b*t 800*800*160mm
mit großem Anschlußraum, mit Türe,
Schutzklasse 2, Schutzart IP44
Tür- und Blendrahmen aus Stahlblech,
bestehend aus Einbaukasten, Abdeckung,
Apparate- und Geräteträger (Klammern
bei Unterbringung von EVG's, Stromschienen, etc.)
sowie Schutz- und N-Leiterklemmen
gemäß Vorbemerkung
incl. Stromschienensystem 250 A.
Menge: 1,000 St

*Hinweis*
Alle Sicherungs- und FI-Schutzelemente sind von
einem Hersteller anzubieten.
Alle Sicherungselemente und FI Schutzschalter,
die zur Versorgung der Beleuchtungstromkreise
in Fluchtwegen vorgeschaltet sind
(Allgemeinbeleuchtung Flure, TRH, usw.),
müssen mit Hilfskontakten ausgestattet werden,
die von der Batteriezentrale zur Ansteurung
der Sicherheitsbeleuchtung benötigt werden.

Sofern bei Einzelgeräten wie Schütz etc.
Abweichungen auftreten sind die Hersteller
bei der Position anzugeben

**1.1.1.3 Fl 4*40/30mA**
Fehlerstrom-Schutzschalter
vier-pol. 40/30mA, mit Schnappbefestigung
für Wechsel- und pulsierende Gleichfehlerströme,
stromstoßfest nach DIN
Menge: 4,000 St

**1.1.1.4 Fl 4*63/30mA**
Fehlerstrom-Schutzschalter
vier-pol. 63/30mA, mit Schnappbefestigung
für Wechsel- und pulsierende Gleichfehlerströme,
stromstoßfest nach DIN
Menge: 2,000 St

**1.1.1.5 FI 4*63A/300mA**
*** Bedarfsposition ohne GB
Fehlerstrom-Schutzschalter
vier-pol. 63/300mA, mit Schnappbefestigung
für Wechsel- und pulsierende Gleichfehlerströme,
stromstoßfest nach DIN
Menge: 1,000 St

**1.1.1.6 FI / LS-Schutzschalter 2po. 16A/30mA**
Fehlerstrom- Leitungs- Schutzschalterkombination
zwei-pol. 16A/30mA, mit Schnappbefestigung
für Wechsel- und pulsierende Gleichfehlerströme,
stromstoßfest nach DIN
Menge: 1,000 St

**1.1.1.7 LS bis 1*6A, Typ B, Automat**
*** Bedarfsposition ohne GB
Leitungsschutzschalter
ein-pol.
bis 6A, Typ B, Automat
Menge: 1,000 St

**1.1.1.8 LS 1*13A, Typ B, Automat**
Leitungsschutzschalter
ein-pol.
13A, Typ B, Automat
Menge: 2,000 St

**1.1.1.9 LS 1*16A, Typ B, Automat**
Leitungsschutzschalter
ein-pol.
16A, Typ B, Automat
Menge: 5,000 St

**1.1.1.10 LS 1*16A, Typ C, Automat**
Leitungsschutzschalter
ein-pol.
16A, Typ C, Automat
Menge: 5,000 St

**1.1.1.11 LS 3*10A, Typ B, Automat**
Leitungsschutzschalter
drei-pol.
10A, Typ B, Automat
Menge: 1,000 St

**1.1.1.12 LS 3*16A, Typ B, Automat**
Leitungsschutzschalter
drei-pol.
16A, Typ B, Automat
Menge: 2,000 St

**1.1.1.13 LS 3*16A, Typ C, Automat**
Leitungsschutzschalter
drei-pol.
16A, Typ C, Automat
Menge: 2,000 St

**1.1.1.14 LS 3*20A, Typ C, Automat**
Leitungsschutzschalter
drei-pol.
20A, Typ C, Automat
Menge: 1,000 St

**1.1.1.15 LS 3*25A, Typ C, Automat**
Leitungsschutzschalter
drei-pol.
25A, Typ C, Automat
Menge: 3,000 St

**1.1.1.16 LS 3*32A, Typ C, Automat**
Leitungsschutzschalter
drei-pol.
32A, Typ C, Automat
Menge: 2,000 St

**1.1.1.17 Hauptschalter, 3-polig +N, 100A/400V**
Hauptschalter,
als Lasttrennschalter, handbetätigt
3-polig + N, 100A/400V
Schraubenanschlüsse max 50 mm²
gebaut nach DIN VDE 0632
Menge: 1,000 St

**1.1.1.18 NEOZED-Lasttrennschalter 3-pol Hutschiene**
NEOZED-Lasttrennschalter dreipolig
für D02-Sicherungselemente
komplett mit Sicherungseinsätze bis 63A
zur Hutschienenmontage
Breite: 5 TE
Baugröße D02
Menge: 1,000 St

**1.1.1.19 NEOZED-Lasttrennschalter 3-pol Stromschiene**
NEOZED-Lasttrennschalter dreipolig
für D02-Sicherungselemente
komplett mit Sicherungseinsätze bis 63A
zur Stromschienenmontage
Breite: 5 TE
Baugröße D02
Menge: 5,000 St

**1.1.1.20 NEOZED-Lasttrennschalter 1-pol Hutschiene**
NEOZED-Lasttrennschalter 1- polig
für D02-Sicherungselemente
komplett mit Sicherungseinsätze bis 63A
zur Hutschienenmontage
Breite: 2,5 TE
Baugröße D02
Menge: 1,000 St

**1.1.1.21 NEOZED-Lasttrennschalter 1-pol Stromschiene**
NEOZED-Lasttrennschalter 1- polig
für D02-Sicherungselemente
komplett mit Sicherungseinsätze bis 63A
zur Stromschienenmontage
Breite: 2,5 TE
Baugröße D02
Menge: 1,000 St

**1.1.1.22 NH-Sicherungslasttrennschalter NH 00 160A 3-pol mit Sicherung**
NH-Sicherungslasttrennschalter
nach VDE 0660
Nennisolationsspannung 660V
drei-polig, Gr. 00
Nennbetriebsstrom max. 160A
komplett mit Sicherung
Menge: 1,000 St

**1.1.1.23 Stromstoß-schalter(relais) 2S**
mechanisch 2 Schließer 16A/230V
Stromstoßschalter elektromechanisch.
Handbetätigung und Schaltstellungsanzeige.
Steuerleistungsbedarf 5-6W.
Kontakte 2 Schließer, 1TE
Einschaltdauer 100%
mit Schnappbefestigung für Hutschiene
liefern und betriebsfertig montieren
Menge: 1,000 St

**1.1.1.24 Wirkenergiezähler REG**
*** Bedarfsposition ohne GB
Elektronischer Wirkenergiezähler,
Direktmessung in beliebig belasteten 2 oder 4-Leiter-
Drehstromnetzen
Mit gespeicherten Messwerten und Alarmfunktion.
- Nennspannung: 1x230V oder 3x400 V
(nach Rücksprache mit der Planung)
- Nennstrom: 5 (65) A
- Messgenauigkeit: Klasse 1 (B)
- Anzeige: Zweizeiliges LCD 8 bzw. 7-stellig
mit Schnappbefestigung für Hutschiene
liefern und ggf. betriebsfertig montieren
Menge: 1,000 St

**1.1.1.25 H-O-A Schalter**
Drehschalter, 1-polig,
Funktion: Umschalter, Position: HA - 0 - AU,
Bemessungsbetriebsstrom 20A,
Bemessungsbetriebsspannung 690V, Kappen-Einbaumaß 45mm,
Einbaubreite 3TE (52mm), Hutschienenmontage,
Klemmquerschnitt 1-2,5 mm² ein- bzw. mehrdrähtig /
0,75-2,5 mm² feindrähtig / 0,75-1,5 mm² feindrähtig mit
Aderendhülse, Ausführung entsprechend IEC 60947-3, IEC
60947-5-1, VDE 0660, EN 60947-3, SEV
Menge: 1,000 St

**1.1.1.26 Zeitrelais**
230 V, 16 A, AC 1 - 10 min., 1-polig
Menge: 1,000 St

##### Abschnitt 1.1.2 KGR 444-030 Kabel und Leitungen

*Hinweis*
Isolierte Starkstromleitungen (DIN VDE 0250)
Isolierte Starkstromleitungen
als Kunststoff-Mantelleitung nach DIN VDE 0250.

Betriebsfertig einziehen:
Unter betriebsfertig einziehen versteht sich das Einziehen der Leitungen in Leerrohre, Kabelkanälen, im Doppelboden einschl. Bündelung mit Kabelbindern, im Hohlraumboden, auf Kabelbahnen, bzw. die Verlegung in Zwischendecken
mit serienmäßiger Sammelbefestigung (Die Sammelbefestigung ist in die EP der Leitungen einzukalkulieren).

u.P. Verlegung :
Die u.P. Verlegung einschließlich Stemm- bzw. Fräßarbeiten ist getrennt ausgeschrieben.

a.P.-Verlegung :
Die a.P.Verlegung umfasst die Lieferung des Befestigungsmaterial wie :
Schellen, auch Bügelschellen, C- Profilschienen, Dübel, Schrauben etc., sowie die komplette Montage .

Bei der a.P. Verlegung von Leitungen mit Funktionserhalt E 30 und E 90 sind die systembedingt erforderlichen Befestigungsmaterialien, C-Profilschienen, Dübel, Schrauben, Langwannen etc., in die Einheitspreise mit einzurechnen.
Bohrungen für die u.P. oder a.P in/durch Ziegelmauern werden nicht gesondert vergütet,

Bohrungen in Betonwänden sind separat
ausgeschrieben.

Sofern Leitungen bei den einzelnen Anlagen (z.B. Brandmeldeanlage etc.) ausgeschrieben sind, gilt der obige Text auch für diese Leitungen. Ein spezieller Hinweis auf diesen Text oder eine Kopie des Textes an den betreffenden Stellen wird nicht erstellt

Zur Leitungsinstallation gehört weiterhin:
- das ordnungsgemäße Einführen, (mit Abisolierung
ggfls. Abfangung mit Schellen an entsprechenden C- Profil Schienen)
- öffnen und wiederverschließen von vorhandenen
Kabelzugschächten und Kabelträgersystemen mit Abdeckungen
- Das Liefern und Montieren von Zubehörteilen, wie Verschlußstopfen, Einführungsnippeln,  Klein- Dicht- und Befestigungsmaterial (unter Beibehaltung der Schutzart der Verteiler !)
- Der beidseitige Anschluss der Leitung
a) an den im Verteiler enthaltenen Eingangsklemmen
(einschließlich Aderkennzeichnung) und
b) den vom AN gelieferten Betriebsmitteln,bis zu Querschnitten bis 16qmm. Bei größeren Querschnitten erfolgt eine gesonderte Vergütung
- Die Honorierung von bauseitig gestellten Anschlüssen erfolgt gemäß separat aufgeführten Anschlusspreisen

Montagehöhen und Gerüste
Es ist zu beachten, dass Leitungen in Verlegesystemen, Kabelrinnen, Sammelhalter, C-Schienen mit Schellen auf
folgenden Montagehöhen zu montieren sind.

Zentrale: bis ca. 3,,3m
Bunker: bis ca. 5,5m

Die einzusetzenden Gerüste oder (selbst)fahrbare Bühnen müssen in allen Teilen den Unfallverhütungsvorschriften BGV jederzeit genügen. Die zur Montage erforderlichen Gerüste oder fahrbaren Hebebühnen sind in den Einheitspreisen miteinzukalkulieren.

**1.1.2.1 NYM-J 1x6°**
betriebsfertig einziehen
Menge: 100,000 m

**1.1.2.2 NYM-J 1x10°**
betriebsfertig einziehen
Menge: 35,000 m

**1.1.2.3 NYM-J 1x16°**
*** Bedarfsposition ohne GB
betriebsfertig einziehen
Menge: 35,000 m

**1.1.2.4 NYY-O 4x16°**
*** Bedarfsposition ohne GB
betriebsfertig einziehen
Menge: 35,000 m

**1.1.2.5 NYM-J 3x1,5°**
betriebsfertig einziehen
Menge: 210,000 m

**1.1.2.6 NYM-J 5x1,5°**
betriebsfertig einziehen
Menge: 210,000 m

**1.1.2.7 NYM-J 7x1,5°**
betriebsfertig einziehen
Menge: 100,000 m

**1.1.2.8 NYM-J 3x2,5°**
betriebsfertig einziehen
Menge: 180,000 m

**1.1.2.9 NYM-J 5x2,5°**
betriebsfertig einziehen
Menge: 130,000 m

**1.1.2.10 NYM-J 5x4°**
betriebsfertig einziehen
Menge: 25,000 m

**1.1.2.11 NYM-J 5x6°**
betriebsfertig einziehen
Menge: 25,000 m

**1.1.2.12 NYM-J 5x10°**
betriebsfertig einziehen
Menge: 25,000 m

**1.1.2.13 NYSLYÖ-J 5 x 1,5°**
betriebsfertig einziehen
Menge: 100,000 m

**1.1.2.14 NYSLYÖ-J 5 x 1,0°**
betriebsfertig einziehen
Menge: 100,000 m

**1.1.2.15 NYSLYÖ-J 3 x 1,5°**
betriebsfertig einziehen
Menge: 100,000 m

**1.1.2.16 A05RN-F 4 x 0.75°**
betriebsfertig einziehen
Menge: 225,000 m

**1.1.2.17 NYM-J 3x1,5° u.p**
Menge: 10,000 m

**1.1.2.18 NYM-J 5x1,5° up**
Menge: 10,000 m

**1.1.2.19 NYM-J 3x2,5° up**
Menge: 10,000 m

**1.1.2.20 NYM-J 5x2,5° up**
Menge: 10,000 m

##### Abschnitt 1.1.3 KGR 444-040 Schutzrohre

*Hinweis: Leerrohre*
Für die unten aufgeführten Elektroinstallationsrohre sind Einheitspreise anzubieten incl. Befestigungsmaterial, Verbindungsmuffen, Endtüllen und Zugdraht. Die Befestigung ist so zu wählen,dass die Leerrohre für maximale
Belegung geeignet sind.

Bei auf Putz Montage müssen die Befestigungsschellen analog dem Rohrmaterial sein.

Normen und Vorschriften:
DIN EN 50086

Aluminium-Installationsrohr, 44561 (Alusteck)
Aluminium-Installationsrohr,
Druckfestigkeit: 1250N/5cm
Schlagfestigkeit: 2,0kg/300mm
minimale Gebrauchstemperatur: - 45°C
maximale Gebrauchstemperatur: + 250°C
Biegverhalten: starr
Klassifizierungscode nach DIN EN 61386: 44561

Hinweis: die Befestigung dieser Rohre hat
mit geschlossenen Metallschellen
für ALU-Rohre zu erfolgen.
Bögen werden nicht gesondert vergütet:
hier wird die mittlere Rohrlänge aufgemessen

Hersteller/Typ: '...............................'

**1.1.3.1 Alu-Installationsrohr, NW20, 44561, a.P.**
Alu-Installationsrohr
wie oben beschrieben
Nennweite 20
Verlegung mit Schellen auf Putz
Menge: 5,000 m

**1.1.3.2 Alu-Installationsrohr, NW25, 44561, a.P.**
Alu-Installationsrohr
wie oben beschrieben
Nennweite 25
Verlegung mit Schellen auf Putz
Menge: 5,000 m

*Hinweis: Leerrohr starr*
Aluminium-Installationsrohr,
Druckfestigkeit: mittel
Schlagfestigkeit: mittel
minimale Gebrauchstemperatur: - 45°C
maximale Gebrauchstemperatur: + 90°C
Biegverhalten: starr
Klassifizierungscode nach DIN EN 61386: 44561

Hinweis: die Befestigung dieser Rohre hat
mit offenen Schellen für Rohre zu erfolgen.
Bögen werden nicht gesondert vergütet:
hier wird die mittlere Rohrlänge aufgemessen

Hersteller/Typ: '...............................'

**1.1.3.3 Leerrohr NW20, a.P.**
wie oben beschrieben
Nennweite 20
a.P. verlegen
Menge: 20,000 m

**1.1.3.4 Leerrohr NW25, a.P.**
wie oben beschrieben
Nennweite 25
a.P. verlegen
Menge: 30,000 m

**1.1.3.5 Leerrohr NW32, a.P.**
wie oben beschrieben
Nennweite 32
a.P. verlegen
Menge: 10,000 m

*Hinweis: Leerrohr flexibel mittel*
Elektroinstallationsrohr DIN EN 61386-22, Maße DIN EN
60423, nicht flammenausbreitend, aus PVC-U mit
Kunststoffmantel aus PVC-P, mit hochgleitfähiger
Innenschicht, doppelwandig, innen gewellt, außen glatt,
biegsam, Klassifizierungscode 33412, Druckfestigkeit mittel, Schlagfestigkeit mittel, Dauergebrauchs- und Installationstemperatur min. -25°C
max. +60°C

Hersteller/Typ: '...............................'

Hinweis für Verlegung auf Rohdecke
Bei der Kalkulation der folgenden Postionen ist folgendes zu beachten:
- Die Verlegung erfolgt a.P. auf der Rohdecke im
Fußbodenaufbau oder u.P. in Schlitzen - Die Befestigung ist dabei mit einzukalkulieren
- Durch den AN sind Zugdrähte in die Leerrohre
einzuziehen und eine Durchgängigkeit der Leerrohre
sicherzustellen.
- Verbindungsmuffen sind in die Leerrohrpreise
mit einzukalkulieren

**1.1.3.6 Leerrohr NW25, a.RFB**
wie oben beschrieben
Nennweite 25
auf dem Rohfußboden verlegen
Menge: 15,000 m

**1.1.3.7 Leerrohr NW25, u.P.**
wie oben beschrieben
Nennweite 25
unter Putz Verlegung incl. Schlitz
Menge: 8,000 m

##### Abschnitt 1.1.4 KGR 444-050 Kabelrinnen und Kanäle

*Hinweis: Hinweis Verlegesysteme*
Nachfolgend aufgeführte Verlegesysteme sind komplett
einschl. allem erforderl. Zubehör und Befestigungsmaterial
anzubieten. Diese Befestigungen sind so auszulegen, daß eine optimale Belastung der jeweiligen Verlegesysteme gewährleistet ist.
Vor Ausführung der Montage ist mit der Bauleitung die Art des anzuwendenden Systems abzuklären. Die Lage der Trassen ist mit den anderen Gewerken abzusprechen.
Verlegesysteme Lieferung und betriebsfertige Montage eingeschlossen.

Hinweis:
Die Einheitspreise der Kabelrinnen, Kabelträger und  Steigtrassen verstehen sich komplett einschl. der Lieferung des Montagezubehörs und der Kleinteile wie Erdungsschrauben, Befestigungsmaterial (Dübel und Schrauben) zur Montage
auf Beton / Stahl incl. Verbindungsstücke, Stoßverbinder, Stoßleisten, Winkelverbinder, Enddeckel, Schutzkappen an den Hängestielen, Kabelschutz,etc. (in Einheitspreis einzukalkulieren)

Die einzusetzenden Gerüste oder (selbst)fahrbare Bühnen müssen in allen Teilen den Unfallverhütungsvorschriften BGV jederzeit genügen.

Die zur Montage erforderlichen Gerüste oder fahrbaren Hebebühnen sind in den Einheitspreisen miteinzukalkulieren.

Insbesonders ist auf Wartungseinrichtungen der Heizungs-, Sanitär- und Lüftungstrassen zu achten.

**1.1.4.1 Steigetrasse 300 mm**
feuerverzinkt nach DIN 1762,
incl. Befestigungmaterial u. Bügelschellen
zur Befestigung an der Wand
in Teillängen montieren
Menge: 12,000 m

**1.1.4.2 Steigetrassenverkleidung 300**
Komplettset, für wandmontierte Steigetrassen, einschließlich feuerverzinkten anteilmäßigem Befestigungszubehör.
Menge: 5,000 m

**1.1.4.3 C- Profil Schiene 40/22mm feuerverzinkt komplett mit**
C- Profil Schiene 40/22mm feuerverzinkt komplett mit Klein und
Befestigungsmaterial liefern, auf Mauerwerk, Beton oder andere
Stahlkonstruktionen fertig montieren.
Die Abrechnung erfolgt nach laufendem Meter.
Menge: 6,000 m

**1.1.4.4 Bügelschellen 46-52**
Bügelschellen
Spannbereich 46-52mm
liefern und betriebsfertig montiere
Menge: 55,000 St

**1.1.4.5 Bügelschellen bis 34mm**
Bügelschellen
Spannbereich bis 34 mm
liefern und betriebsfertig montieren
Menge: 155,000 St

*Hinweis: Kabelrinnen*

**1.1.4.6 Kabelrinne 300/60 verzinkt, gelocht**
Kabelträgerrinne
aus verzinktem Stahlblech, gelocht,
300 mm breit, 60 mm hoch
Materialstärke 1,5mm
Menge: 30,000 m

**1.1.4.7 Kabelrinne 100/60 verzinkt, gelocht**
Kabelträgerrinne
aus verzinktem Stahlblech, gelocht,
100 mm breit, 60 mm hoch
Materialstärke 1,5mm
Menge: 3,000 m

*Hinweis: Befestigungselemente*

**1.1.4.9 Wand-/ Stielausleger 400**
Hängestiel- und Wandausleger, standard, zur Wand- und Hängestielmontage, einschließlich galvanisch verzinkten anteilmäßigem Befestigungszubehör.
Die Tragfähigkeitsangaben gelten nur bei ausreichender Verankerung mit dem tragenden Untergrund bzw. bei vorschriftsmäßigen Montagen an Hängestielen.
Zur Verwendung im Funktionserhalt bzw. für Unterdecken mit brandschutztechnischen Anforderungen (Muster-Leitungsanlagen-Richtlinie MLAR 2/2015) bitte Zusatzvorschriften beachten!
VDE zertifiziert!
Abmessungen (ca. Maße) Auflagehöhe H : 75 mm
Auflagelänge L : 410 mm
Tragfähigkeit F bei L/2 : 2,5 kN im System geprüft
Werkstoff Ausleger : Stahl, tauchfeuerverzinkt nach DIN EN ISO 1461
Menge: 30,000 St

**1.1.4.10 Wand-/ Stielausleger 300**
*** Bedarfsposition ohne GB
Hängestiel- und Wandausleger, standard, zur Wand- und Hängestielmontage, einschließlich galvanisch verzinkten anteilmäßigem Befestigungszubehör.
Die Tragfähigkeitsangaben gelten nur bei ausreichender Verankerung mit dem tragenden Untergrund bzw. bei vorschriftsmäßigen Montagen an Hängestielen.
Zur Verwendung im Funktionserhalt bzw. für Unterdecken mit brandschutztechnischen Anforderungen (Muster-Leitungsanlagen-Richtlinie MLAR 2/2015) bitte Zusatzvorschriften beachten!
VDE zertifiziert!
Abmessungen (ca. Maße) Auflagehöhe H : 65 mm
Auflagelänge L : 310 mm
Tragfähigkeit F bei L/2 : 2,5 kN im System geprüft
Werkstoff Ausleger : Stahl, tauchfeuerverzinkt nach DIN EN ISO 1461
Menge: 30,000 St

**1.1.4.12 Trapezbefestigung**
*** Bedarfsposition ohne GB
Bruchlast: 0,8 kN
F in kN: 0,8 kN
F in N: 800 N
für Gewindestange: M10
für Gewindestange metrisch: 10
Geeignet für Funktionserhalt: nein
Materialstärke: 1,5 mm
Oberfläche: bandverzinkt
Verstellbar: ja
Werkstoff Bezeichnung: Stahl
Abmessungen
Länge

36 mmBreite  100 mm

Höhe  116 mm
Menge: 25,000 St

**1.1.4.13 Gewindestange M10**
Bruchlast: 23,2 kN
Gewinde:

M10Festigkeitsklasse Gewindestange  8.8

Oberfläche: galvanisch verzinkt

Werkstoff Bezeichnung: Stahl
Menge: 3,000 m

**1.1.4.17 Hängestiel 300**
3-seitig durchgehend gelochtes U-Profil mit angeschweißter Kopfplatte, für Ausleger zur ein-/zwei- und dreiseitigen Verlegung, um die Verformung des Hängestielprofils bei der Montage von Ausleger zu verhindern, ist aus statischen Gründen das Hängestiel-Distanzprofil mit Sechskantschraube zu mitzuverwenden, bei einer einseitigen Befestigung des Auslegers am Hängestielprofil ist bevorzugt die geschlossene Seite des Auslegers fluchtend mit dem Profilsteg des Hängestiels anzubringen.
Aus statischen Gründen und um ein problemloses Aufsetzen der Schutzkappe zu ermöglichen, muss der Ausleger im Abstand von x=50 mm (Auslegerunterkante bis Hängestielende), oberhalb des Hängestielendes montiert werden.
Zur Verwendung im Funktionserhalt geeeignet.
Kopfplatte L x B x t : 200 x 80 x 6 mm
Befestigungslochung : 13 x 28 mm
mittiger Abstand : 152 mm
U-Profil : 40 x 60 x 40 mm
Materialstärke t : 4 mm
dreiseitige Profillochung, einreihig : 13 x 40 mm
mittiger Abstand : 50 mm
Gesamtlänge L : 306 mm
Werkstoff : Stahl, tauchfeuerverzinkt nach DIN EN ISO 1461
Menge: 10,000 St

**1.1.4.18 Hängestiel 400**
3-seitig durchgehend gelochtes U-Profil mit angeschweißter Kopfplatte, für Ausleger zur ein-/zwei- und dreiseitigen Verlegung, um die Verformung des Hängestielprofils bei der Montage von Ausleger zu verhindern, ist aus statischen Gründen das Hängestiel-Distanzprofil mit Sechskantschraube zu mitzuverwenden, bei einer einseitigen Befestigung des Auslegers am Hängestielprofil ist bevorzugt die geschlossene Seite des Auslegers fluchtend mit dem Profilsteg des Hängestiels anzubringen.
Aus statischen Gründen und um ein problemloses Aufsetzen der Schutzkappe zu ermöglichen, muss der Ausleger im Abstand von x=50 mm (Auslegerunterkante bis Hängestielende), oberhalb des Hängestielendes montiert werden.
Zur Verwendung im Funktionserhalt geeeignet.
VDE zertifiziert!
Abmessungen (ca. Maße)
Kopfplatte L x B x t : 200 x 80 x 6 mm
Befestigungslochung : 13 x 28 mm
mittiger Abstand : 152 mm
U-Profil : 40 x 60 x 40 mm
Materialstärke t : 4 mm
dreiseitige Profillochung, einreihig : 13 x 40 mm
mittiger Abstand : 50 mm
Gesamtlänge L : 406 mm
Werkstoff : Stahl, tauchfeuerverzinkt nach DIN EN ISO 1461
Menge: 10,000 St

*Hinweis: Formstücke*

**1.1.4.19 Eckanbaustück**
Eckanbaustück, mit ungelochtem Seitenholm, mit Verbinderlochung für den Anschluss, mit durchgängiger Kabelauflage durch überlappendes Bodenblech, für Kabelrinnen, zur Herstellung von horizontalen 90° Eck- und T-Verbindungen, breitenunabhängiges Bauteil, mit integrierten Stoßstellenverbindern, einschließlich anteilmäßigem Befestigungszubehör.
Zur Verwendung im Funktionserhalt bitte Zusatzvorschriften beachten!
für Kabelrinnen : 60 mm Kantenhöhe
Abmessungen (ca. Maße) innen H : 60 mm
Innenholmradius R : 99 mm
Werkstoff : Stahl, bandverzinkt nach DIN EN 10346
Menge: 4,000 St

**1.1.4.20 Gelenkverbinder**
Gelenkverbinder, vertikal, zur Erstellung von vertikalen Winkelverbindungen durchlaufender Kabelrinnen, einschließlich anteilmäßigem Befestigungszubehör.
Zur Verwendung im Funktionserhalt bitte Zusatzvorschriften beachten!
VDE zertifiziert!
für Kabelrinnen : 60 mm Kantenhöhe
Abmessungen (ca. Maße) H : 47 mm
Bedarf : 2 Stück je Stoßstelle
Werkstoff : Stahl, bandverzinkt nach DIN EN ISO 10346
Menge: 4,000 St

**1.1.4.21 Trennsteg 58 mm hoch**
einschl. Befestigungsmaterial 58 mm hoch
aus verzinktem Stahl,
für Kabelträgerrinne wie beschrieben
Menge: 30,000 m

**1.1.4.22 Winkel-Rinne 90° 300/60mm**
Winkel-Rinne 90°
300 mm breit, Steghöhe 60mm
aus verzinktem Stahl incl. Montagematerial,
für vorstehende Kabelrinne
Menge: 4,000 St

**1.1.4.23 Montageblech**
Montageplatte, zum Anbringen von Verteiler-, Abzweigdosen oder Kabelverschraubungen an Gitterrinnen, Kabelrinnen und -leitern oder sonstigen Konstruktionen mit Montagelochungen sowie zur Montage an Gitterrinnen mit min. zwei seitlichen Längsdrähten, einschließlich anteilmäßigem Befestigungszubehör für Kabelrinnen und -leitern.
Abmessungen (ca. Maße) B x H : 130 x 139 mm
Befestigungslochngen : 5,3 x 38 mm und 7 x 20 mm
Ø 5,3 mm
Kabelverschraubungslochungen : Ø 22,6 mm
Ø 13 mm
Ø 29 mm
Ø 25,5 mm
Ø 16 mm
Werkstoff : Stahl, bandverzinkt nach DIN EN 10346
Menge: 11,000 St

**1.1.4.24 Kantenschutz im Stahlbau**
Flexibler Kantenschutz
h=14mm, b=9,5mm
in Teillängen liefern und an Stahlkonstruktion
dauerhaft montieren
Menge: 10,000 m

*Hinweis: Technische Beschreibung Kabeltragsysteme*
Insttallationskanäle nach DIN VDE 0604

Die entsprechenden Kanalgrößen sind vom Auftragnehmer
jeweils eigenverantwortlich bzw. in Absprache mit der
Bauleitung festzulegen. Richtungsänderungen sind mit den handelsüblichen Formstücken entsprechend dem Angebot durchzuführen, offene Kanalenden sind mit aufsteckbaren Endplatten zu verschließen.

Die entsprechenden Kanalgrößen sind unter Berücksichtigung
des Füllfaktors vom Auftragnehmer in Absprache mit der Fachbauleitung festzulegen.

Die unten aufgeführten Kanäle sind incl. Befestigungsmaterial und Zubehör (z.B. Kanalendplatte, Eckelement,Deckel)
zu liefern und montieren.

**1.1.4.27 Elektro-Installationskanal 15 x 15**
Elektro-Installationskanal 15 x 15 (bxh)
ohne Trennsteg.
Menge: 15,000 m

**1.1.4.28 Elektro-Installationskanal 40 x 40 (bxh)**
Elektro-Installationskanal ca. 40x40 mm
ohne Trennsteg.
Menge: 15,000 m

**1.1.4.29 Elektro-Installationskanal 40 x 60 (bxh)**
Elektro-Installationskanal ca. 40x60 mm
ohne Trennsteg.
Menge: 20,000 m

**1.1.4.30 Elektro-Installationskanal 110 x 61 (bxh)**
*** Bedarfsposition ohne GB
Elektro-Installationskanal 110 x 61 (bxh)
ohne Trennsteg
Menge: 12,000 m

**1.1.4.31 Teleskop-Gerätedose**
Ausführung gemäß DIN 18015-5,
aus Kunststoff, Feuerbeständigkeit 650°C, halogenfrei
für die Befestigung von Schaltern, Steckdosen usw. an Wärmedämmverbundsystemen (WDVS)
für Isolierstärke von 80 - 200 mm
Maße Gerätedose ( L x B x T) 68 x 70 x 50 mm
mit ausbrechbaren Seitenwänden zum Verbinden mit Kombi-Gerätedosen (1159-62)
mit Maßangaben auf Trägerarm
mit zwei Rohreinführungen M20 am Träger
Menge: 4,000 St

**1.1.4.32 Teleskop-Geräteträger**
Ausführung gemäß DIN 18015-5,
aus Kunststoff, Feuerbeständigkeit 650°C, halogenfrei
für die Befestigung von Leuchten, Bewegungsmeldern usw. an Wärmedämmverbundsystemen (WDVS)
für Isolierstärke von 80 - 200 mm
Montagefläche für Geräte 120 x 120 mm
mit Maßangaben auf Trägerarm
mit zwei Rohreinführungen M20 am Träger
Gewichtsbelastung bei Wand- oder Deckenanbau 50 N (5kg)
Gerätebefestigung mit selbstformenden Schrauben
Durchmesser 3,2 - 4 mm
Menge: 6,000 St

**1.1.4.33 Luftdichtungsmanschette 1-fach**
für Luftdichte Ausführung
ausführung gemäß DIN 18015-5,
dauerhaftes Abdichten bei Durchdringungen von Leitungen
durch luftdichte Schichten
extrem starke Klebekraft
Temperaturbeständigkeit von -30c bis + 90c,
im Bereich der Durchführung bis +120c,
UV-beständig
Menge: 2,000 St

**1.1.4.34 Luftdichtungsmanschette 2-fach**
für Luftdichte Ausführung
ausführung gemäß DIN 18015-5,
dauerhaftes Abdichten bei Durchdringungen von Leitungen
durch luftdichte Schichten
extrem starke Klebekraft
Temperaturbeständigkeit von -30c bis + 90c,
im Bereich der Durchführung bis +120c,
UV-beständig
Menge: 7,000 St

##### Abschnitt 1.1.5 KGR 444-090 Betoninstallation

*Hinweis*
Werden Stemmarbeiten ausgeführt, sind sie mit geeignetem Werkzeug unter möglichster Schonung des Bauwerkes vorzunehmen. Für Beschädigung haftet der Auftragnehmer. Das Herstellen von Bohrungen und Durchbrüchen darf, unabhängig von der Eigenart der Baustruktur, nur nach Rücksprache und Einverständnis mit der Bauleitung erfolgen. Aussparungen in Beton werden bauseits erstellt. Es besteht kein Anspruch auf Vollständigkeit der Ausführung.

Stemmarbeiten und Aussparungen unter Einsatz geeigneter Maschinen oder Geräte, z.B. Schlitzfräse, sind nur soweit zulässig, als dadurch die Standfestigkeit der Wände nicht beeinträchtigt wird. In Wänden aus Hohlblock- oder Lochsteinen
ist nur das Stemmen lotrechter Aussparungen bis zu 3 cm Tiefe zulässig.

In Schornstein-Mauerwerk und in belasteten Wänden mit geringeren Dicken als
sind Schlitze Durchführungsöffnungen und Aussparungen unzulässig (siehe DIN 1053). Aussparungen für Wanddosen für Unterputzschalter Abzweigdosen u.ä. können, außer in Schornstein-MW, zugelassen sein.

Besondere Vorkehrungen zur Staubfreiheit: Da es sich bei der Baumaßnahme um ein Gebäude mit laufendem Dienstbetrieb handelt, ist in jedem Falle Staubfreiheit bei jeglichen Bohr- oder Stemmarbeiten zu gewährleisten. D.h. es sind hierfür spezielle Absauggeräte mit Staubschutzglocken, o.ä. an der jeweiligen
Bohrstelle vorzusehen. Zusätzlich sind Maßnahmen zur Abdeckung von Einrichtungsgegenständen zu ergreifen. Dies erfolgt mittels Abdeckfolien staubfrei verklebt.

Besondere Vorkehrungen zur Wasserfreiheit bei Kernbohrungen:
Wie vor beschrieben, ist auch bei erforderlichen Kernbohrungen in Betonwänden oder Decken mit geeigneten Absaugungen der entstehende Wasserfluß zu unterbinden. D.h. es sind hierfür spezielle Wasserabsauggeräte ebenfalls mit Spritzschutzglocken auf der Gegenseite der jeweiligen Bohrstelle vorzusehen. Zusätzlich sind Maßnahmen zur Abdeckung von Einrichtungsgegenständen zu ergreifen.
Dies erfolgt mittels Abdeckfolien, staubfrei/wasserfrei verklebt.

Bohrungen in Beton
sind nur mit speziellen Bohrgeräten mit Staub- und tropffreier Wasserabsaugung durchzuführen, d.h. bei Bohrungen ab 50mm sind Kernbohrungen durch entsprechende Spezialfirmen durchführen zu lassen. Das Stemmen oder Vergrößern von Durchbrüchen in Beton ist nur mit ausdrücklicher Genehmigung
durch die Bauleitung zulässig.
Die anfallenden Bohrkerne sind fachgerecht zu entsorgen.

Nachstehend beschriebene Kernbohrungen sind durch den AN Elektro einzumessen, anzuzeichnen und freigeben zu lassen

*Hinweis: Bohrungen*
Vor der Ausführung von Bohrungen in Beton
oder bei Bohrungen größer d=50mm ist stets
die Freigabe des Statikers bzw. der Bauleitung
einzuholen.

Die Bohrungen sind mit geeignetem Werkzeug zu
erstellen, so dass die Erschütterungen auf das
Gebäude minimiert werden. Die Bohrrückstände
sind im Rohbau besenrein - in der Ausbauphase Staubsaugerrein zu entfernen
und zu entsorgen.
Die Kosten hierfür sind mit einzukalkulieren.

Weiterhin sind entsprechende Schutzmaßnahmen
einzukalkulieren, so dass Drittgewerke nicht
beschädigt werden.

**1.1.5.1 Bohrung, d=22mm, t=30cm, für EN 20**
Bohrung
22 mm in Beton bis 30 cm Stärke
für die Durchführung eines Leerrohr EN 20
Menge: 3,000 St

**1.1.5.2 Bohrung, d=30mm, t=30cm, für EN 25**
Bohrung
30 mm in Beton bis 30 cm Stärke
für die Durchführung eines Leerrohr EN 25
Menge: 3,000 St

*Hinweis: Doppeldichtpackung*
Die nachstehend aufgeführten Kabeldurchführungen sind komplett zu liefern.
Es sind fachgerecht Kernbohrungen auszuführen, um die Durchführungen entsprechend montieren zu können.
Die erforderlichen Systemdeckel mit Thermomuffen und Gummistopfen sind vorzuhalten und bei der bauseitigen Verlegung der Kabel fachgerecht zu montieren,
so dass zuverlässige Gas- und Wasserdichtheit zwischen Kabel, Packung und Beton entsteht.
Für die Dichtheit haftet der Auftragnehmer.

**1.1.5.3 Ringraumdichtung HSI 150, 9 Kabel**
als geteilter Dichteinsatz mit Wechseleinsatz,
aufklappbar, mit einem oder mehreren Durchgängen.
Zum Einsetzen in vorhandene Dichtpackung HSI 150.
Geeignet zum gas- und wasserdichten Abdichten
bereits verlegter Kabel, bis zu 9 Kabel Ø außen 6-25mm
sowie zur einfachen Nachbelegung.

Hersteller/Typ: '..............................'
Menge: 1,000 St

**1.1.5.4 Ringraumdichtung HSI 150, 7 Kabel**
als geteilter Dichteinsatz mit Wechseleinsatz,
aufklappbar, mit einem oder mehreren Durchgängen.
Zum Einsetzen in vorhandene Dichtpackung HSI 150.
Geeignet zum gas- und wasserdichten Abdichten
bereits verlegter Kabel, bis zu 7 Kabel Ø außen 22-54mm
sowie zur einfachen Nachbelegung.

Hersteller/Typ: '..............................'
Menge: 2,000 St

##### Abschnitt 1.1.6 KGR 444-100 Installationsgeräte

*Hinweis: Installationsgeräte, reinweiß*
Die nachfolgenden Installationsgeräte
sind vom Installationsprogramm eines
Markenherstellers zu verwenden.

Alle Teile sind von einem Hersteller zu verwenden.
Bei Kombinationen werden die Einheitspreise
der Einzelgeräte vergütet.
Kombirahmen und Abdeckplatten werden nicht
eigens aufgemessen.
Steckdosen nur in Kombiausführung einbauen
(keine Vollplatte)

Die Preise sind inclusive:
- benötigter Klemmen und Befestigungsmaterial.
- Fräß-, Bohr- und Montagearbeiten samt Verdrahtung
- Abzweigdosen bzw. Geräteabzweigdosen als
Mauer oder Hohlwanddosen (werden nicht eigens
aufgemessen u. vergütet)
- Leuchtenauslässe sind mit Steckklemmen zu
erstellen (diese werden nicht gesondert
aufgemessen, es erfolgt keine gesonderte
Vergütung)

**1.1.6.1 Taster u.P.**
Taster,
230V/10A u.P.
Menge: 2,000 St

**1.1.6.2 Aus- bzw. Wechselsch. u.P.**
Aus- bzw. Wechselsch.,10A/230V u.P.
Menge: 2,000 St

**1.1.6.3 SCHUKO-Steckdose zwei-polig u.P.**
SCHUKO-Steckdose
zwei-polig 16A/230V u.P.
Menge: 3,000 St

**1.1.6.4 Blindabdeckung u.P.**
incl. Hohlwanddose und Leitungseinführung
Menge: 1,000 St

*Hinweis: Aufputzinstallation*
Die folgenden Artikel sind für Aufputzinstallation.
Sie sind vom gleichen Hersteller zu verwenden,
von dem die u.P. Geräte angeboten wurden.
Schutzart IP44
Die Preise sind incl. Aufputzkappen und Kanal-,
Kabel- oder Rohreinführung.

**1.1.6.5 1-fach Gehäuse a.P.**
1-fach Gehäuse a.P.
zur Aufnahme von Netzwerk-
Modulträgern
Menge: 1,000 St

**1.1.6.6 Taster a.P.**
*** Bedarfsposition ohne GB
Taster
230V, 10A mit Glimmlampe a.P.
Menge: 1,000 St

**1.1.6.7 Aus- bzw. Wechselschalter a.P.**
Aus- bzw. Wechselschalter
10A/230V a.P.
Menge: 3,000 St

**1.1.6.8 Schuko-Steckdose 1-fach**
Schuko-Steckdose 1-fach
2-polig, 230V/16A
mit Klappdeckel
Schutzart IP 44
Menge: 1,000 St

**1.1.6.9 Schuko-Doppel-Steckdose a.P.**
Schuko-Doppel-Steckdose
16A a.P., Schutzart IP 44
mit Klappdeckel
Menge: 3,000 St

**1.1.6.10 Steckd. CEEform drei-pol.+N+PE.16A**
*** Bedarfsposition ohne GB
Steckdose CEEform
drei-pol. + N + PE 16A, rot
in a.P. Ausführung
Menge: 2,000 St

**1.1.6.11 Steckd. CEEform drei-pol.+N+PE.32A**
*** Bedarfsposition ohne GB
Steckdose CEEform
drei-pol. + N + PE 32A, rot
in a.P. Ausführung
Menge: 1,000 St

**1.1.6.12 Steckdosen-Kombination 1xCEE32A, 1xCEE16A, 4xSchuko16A, FI 63A**
Steckdosen-Kombination IP 44
im Kunststoffgehäuse,
anschlußfertig verdrahtet,
inkl. Klemmsteine für die Zuleitung,
alle Steckdosen bzw Anschlüße frontseitig,

bestückt mit:
1 CEEform-Steckdose 32 A,400V,5P
1 CEEform-Steckdose 16 A,400V,5P
4 Schutzkontaktsteckdosen 16 A,230V,2P + E
1 Klemmstein 2x5x25mm2

Absicherung/Schutzmaßnahme:
1 LS-Schalter 3pol. 32A, C
1 LS-Schalter 3pol. 16A, C
4 LS-Schalter 1pol. 16A, B
1 FI-Schalter 63 A, 0,03 A
Menge: 2,000 St

**1.1.6.13 Kabelabzweigkasten 98x43 mm**
mit Einführungen oder
notwendige ISO-Verschraubungen
und erforderlichem Klemmenmaterial bis 4mm²
in wassergeschützter Ausführung IP 65
aus Thermoplast
liefern und montieren und anschließen
Menge: 3,000 St

**1.1.6.14 Kabelabzweigkasten 98x98 mm**
mit Einführungen oder
notwendige ISO-Verschraubungen
und erforderlichem Klemmenmaterial bis 4mm²
in wassergeschützter Ausführung IP 65
aus Thermoplast
liefern und montieren und anschließen
Menge: 25,000 St

**1.1.6.15 Kabelabzweigkasten 119x136 mm**
Mit Einführungen
oder notwendige ISO-Verschraubungen
und erforderliochem Klemmenmaterial 2,5 bis 6mm²
in wassergeschützter Ausführung IP 65
aus Thermoplast
liefern und montieren und anschließen
Menge: 3,000 St

**1.1.6.16 bauseits gel. Geräte ankl. bis 5*2,5mm²**
*** Bedarfsposition ohne GB
incl. Einführen und Zugentlasten der Leitung
sowie allem benötigtem Kleinmaterial
Menge: 5,000 St

*Hinweis: Technische Installationsgeräte*

**1.1.6.17 Steckdose Aussenbereich**
Mit Klappdeckel.
Lieferumfang mit Dichtungsring.
Spritzwassergeschützt, Schutzart Gerät: IP 44.
2-polig (2 P + E)
Nennspannung: 250 V~
Nennstrom: 16 A
Mit Krallen- und Schraubbefestigung.
Anschlussklemmen nach VDE 0620-1 als Verbindungsklemmen
zugelassen.
Steckdosen-Einsatz einzeln incl. Abdeckung, inkl.
Abdeckrahmen.
Menge: 1,000 St

**1.1.6.18 Präsenzmelder a.P.**
Spannung: 110 ? 240 V AC 50 / 60 Hz
Abmessungen: DE= Ø 80 x 85 mm UP= Ø 98 x 65 mm AP= Ø 98 x 47 mm
Typische Leistungsaufnahme: ca. 0,4 W
Erfassungsbereich: horizontal 360°  (Deckenmontage)
Reichweite: max. Ø 10 m quer max. Ø 6 m frontal max. Ø 4 m sitzende Tätigkeit
Überwachte Fläche bei tangentialer Bewegung: 78 m² / 2,5 m Montagehöhe
Montagehöhe min./max./empfohlen: 2 m / 5 m / 2,5 m
Schutzart/-klasse: DE= IP20  / Klasse II UP= IP20  / Klasse II AP= IP20  / Klasse II
Stoßfestigkeitsgrad: IK05
Umgebungstemperatur: -25 °C bis +50 °C
Gehäuse: Polycarbonat, UV-beständig
Kanal 1 (Lichtsteuerung potentialfrei)
Schaltleistung: 2300 W, cos f = 1 1150 VA, cos f = 0,5  300 W LED max. Einschaltspitzenstrom Ip (20 ms) = 165 A max. Einschaltspitzenstrom Ip (200 µs) = 800 A

Nachlaufzeit: 15 s ? 30 min, Impuls
Einschaltschwelle: 10 ? 2000 Lux
Menge: 4,000 St

**1.1.6.19 Bewegungsmelder u.P.**
Bewegungsmeldersensor mit Umgebungslichtmessung.
Zum automatischen Schalten von Verbrauchern in Abhängigkeit von Bewegung und Helligkeit.
Einstellelemente rückseitig.
Erweiterung des Erfassungsbereiches durch Hauptstelle-/Nebenstelle Kombinationen.
Zusätzliche Einschaltmöglichkeit über Tastereingang am Unterputz-Einsatz.
Überwachungsdichte: 14 Sektoren mit 56 Schaltsegmenten.
Ausschaltverzögerung: ca. 10 s - 30 min oder Kurzzeitimpuls 1 s einstellbar.
Bedienelemente: 2 Regler zur Einstellung von Helligkeitsschaltschwelle und Nachlaufzeit.
Temperaturbereich Gerät: -5 °C - 45 °C
Erfassungsbereich: frontal: 12 m, seitlich: 12 m, bei
Erfassungsbereich 2:
Helligkeitsgrenzwert: 5 Lux - bis Tagbetrieb
Öffnungswinkel: 180 °
Montagehöhe: 0,8 m - 1,2 m
Menge: 1,000 St

#### Bereich 1.2 KGR 445 Beleuchtungsanlagen

##### Abschnitt 1.2.1 KGR 445-020 Beleuchtungsanlage

*Hinweis: Leistungsbeschreibung*
Die Leuchtenpreise verstehen sich komplett einschl. Montagezubehör für die jeweilige Deckenart und vorgesehene Montageart. Die genaue Art und Anzahl der Leuchten ist den Ausführungsplänen zu entnehmen, bzw. an der Baustelle
gemeinsam mit den Architekten und der Bauleitung festzulegen.
Es ist davon auszugehen, daß die Leuchten nicht sofort bei Auftragserteilung bestellt werden können.
Sämtliche Leuchten sind funkentstört "N" zu liefern. Langfeldleuchten müssen mit Durchgangsverdrahtung angeboten werden. Sämtliche Leuchtenpreise verstehen
sich auch einschl. Leuchtmittel.
Es sind Leuchtmittel eines Hersteller zu verwenden.

Soweit bei den einzelnen Positionen Fabrikate angegeben wurden, wurden diese aufgrund der lichttechnischen Daten hinsichtlich Leistung, Abstrahlwinkel und Lumenstrom und der Ausführungsqualität dieser Leuchten ermittelt.

Der Bauherr behält sich vor, einzelne Positionen nachträglich auch nach erfolgter Auftragserteilung in der Menge zu reduzieren oder ganz entfallen zu lassen.
Die Einheitspreise gelten auch, wenn Einzellieferungen nachträglich auszuführen sind.

Sämtliche Leuchten müssen in allen Teilen den VDE-Vorschriften entsprechen. Die Leuchten müssen gem. DIN VDE 0875 Teil 2 funkentstört und zur Montage auf normal entflammbaren Baustoffen geeignet sein. Die vorgeschriebenen Bezeichnungen sind dauerhaft an jeder Leuchte anzubringen.
Außerdem müssen die Leuchten mit Fabrikat, Typ und Herstellungsjahr oder Seriennummer dauerhaft bezeichnet sein.
Es sind ausschließl. Elektronischer Vorschaltgeräte zu verwenden.

Die Durchgangsverdrahtung muß wärmebeständig ausgeführt, mit Schutzschläuchen überzogen und befestigt sein.
Die Schutzschläuche müssen so beschaffen sein, dass die Drähte bei direkter UV-Bestrahlung nicht beschädigt werden.
Die Leuchten müssen bei Wechselstromverdrahtung mit einer 3-pol. Anschlußklemme und bei Drehstromdurchgangsverdrahtung mit 5pol. Klemmen und einer
kräftigen Erdungsschraube ausgerüstet sein.

Leuchten sind mit Leuchtmittel ( z. b Leuchtstofflampen, Glühbirnen etc.) anzubieten.

Für sämtliche angebotenen Leuchten sind Lichtverteilungskurven beizulegen. Nach Anforderung sind
Musterleuchten vorzulegen.
Leuchten, die aufgrund von Umdispositionen überzählig
werden, müssen, soweit noch originalverpackt,
zum vollen Rechnungsbetrag zurückgenommen
werden.

Die Anlieferung von Leuchten kann grundsätzlich nur auf Abruf erfolgen, nicht georderte Leuchten werden zurückgewiesen.
Kann der Bieter die vorgeschriebenen Techn. Eigenschaften in einzelnen Punkten nicht erfüllen, sind alle Abweichungen auf einem gesonderten Beiblatt mit entsprechender Begründung
dem Angebot beizulegen.
Die Anlagen und Geräte müssen den anerkannten Regeln der Technik und den geltenden Vorschriften und Sicherheitsbestimmungen entsprechen.

Besonderer Wert wird auf hohe Betriebssicherheit,
stabile und robuste Bauweise, leichte Bedienbarkeit und einfache Wartungsmöglichkeit gelegt. Aufbauleuchten sind auf Mauerwerk, Beton oder Stahlkonstruktion zu montieren und
betriebsfertig anzuschließen. Einbauleuchten sind der Montagefirma für die abgehängten Decken zum Einbau zu übergeben und anschließend betriebsfertig anzuschließen.

Das notwendige bzw. erforderliche Anschluß-,
Klein-, Verbindungs- und Befestigungsmaterial
einschl. der Pendelabhängungen von UK Decke
bis OK Leuchte sowie alle zur Montage
notwendigen Transportmittel, Gerüste und
Geräte sind durch den AN zu stellen.
Nach Einsetzen der Leuchtmittel ist eine Beleuchtungsprobe
mit Funktionsprüfung durchzuführen.

Montage Leuchten
Beleuchtung
Auf Grund der Größe der Anlage ergeben sich mehrere Montagarten.
Anbau auf Beton- und /oder Abhangdecke
Abgependelt an Beton- und /oder Abhangdecke
Einbau in Abhangdecke
Montage an Holz- und/oder Gipskarton möglich.

Die folgenden Positionen verstehen sich incl. Montage, Montagehilfsmittel (z.B. Gerüst), Befestigungsmaterial.
Die Anzahl der Befestigungspunkte ist nach Herstellerangaben zu bemessen.

Die zur Montage der Leuchten erforderlichen Gerüste (Fahrgerüste) sind für die Dauer der Montage in ausreichender Anzahl vorzuhalten und in den Einheitspreisen der Leuchten miteinzukalkulieren.
Die Vorschriften der BGV in Bezug auf Arbeiten auf Gerüsten sind einzuhalten.

**1.2.1.1 Fr Leuchte Halle**
43 W, 6000 lm, 140 lm/W, SKI, IP65, symmetrisch-breitstrahlend, 4000 K, Ra= 80, Ta -20 °C/+35 °C, L80>50000 h, Wanne PMMA satiniert, Verschluss Edelstahl (1.4310), Gehäuse glasfaserverstärktes Polyester, Farbe grau. LED-Feuchtraum-Wannenleuchte mit glasfaserverstärktem Polyestergehäuse, satinierter Abschlusswanne, geschäumter Dichtung und Edelstahlklammern. Lackierter Reflektor mit LED-Modulen und EVG, variable Kabeleinführung und Halteklammern aus Edelstahl zur einfachen und schnellen Montage der Leuchte. Ressourcenschonend und umweltfreundlich durch Austauschbarkeit der Komponenten (keine Einwegleuchte). Länge 1477,00 mm, Breite/Durchmesser 85,00 mm, Höhe 88,00 mm, G

Fabrikat: Schuch Typ: Luxano oder glwtg.
Angebotenes Fabrikat:
.......................................................

Type:
.......................................................
Menge: 6,000 St

#### Bereich 1.3 KGR 446 Blitzschutz und Potentialausgleich

##### Abschnitt 1.3.1 KGR 446-020 Potentialausgleichseinrichtung

**1.3.1.1 Potentialausgleichsschiene, Kupfer, groß**
Potentialausgleichsschiene groß
Massive Kupferschiene, Querschnitt 60x10 mm
Länge ca. 800mm
incl. Bohrungen zur Befestigung
incl. Isolatoren zur Befestigung an der Wand
mit Abstand ca 8cm
incl. Bohrungen d=12mm über die gesamte Länge
zur Herstellung des Hauptpotentialausgleiches in der NSHV / GHV zur
Befestigung von
Kabelschuhen 25-95mm²
einschl. Befestigungsmaterial und Anschluss
aller abgehenden Potentialausgleichsleitungen
und -kabel.
Menge: 1,000 St

**1.3.1.2 Potentialausgleichsschiene klein, Messing vernickelt**
Potentialausgleichsschiene klein
mit Abdeckkappe aus Kunststoff.
nach DIN VDE 0618 Teil 1
Anschlußmöglichkeiten für:
1 Erdungsband bis 30 x 3,5 mm
7 Klemmen für Rd 2,5 - 25 mm²
2 Klemmen für Rd 25 - 95 mm²
Blitzstromtragfähig bis 100 kA (10/350)
einschl. Befestigungsmaterial und
Anschluss aller abgehenden Potentialausgleichsleitungen
und -kabel.
Menge: 2,000 St

**1.3.1.3 Erdungsschellen,Rohre DN15-DN25 zum Einbinden der HLS-Leitungen**
Erdungsschellen
für Rohre DN15 - DN25
zum Einbinden der HLS-Leitungen in den
Potentialausgleich incl. Anschluss der
Potentialausgleichsleitung.
Menge: 3,000 St

**1.3.1.4 Erdungsschellen,Rohre DN32-DN80 zum Einbinden der HLS-Leitungen**
Erdungsschellen
für Rohre DN32 - DN80
zum Einbinden der HLS-Leitungen in den
Potentialausgleich incl. Anschluss der
Potentialausgleichsleitung.
Menge: 5,000 St

**1.3.1.5 Erdungsschellen,Rohre DN80-DN150 zum Einbinden der HLS-Leitungen**
Erdungsschellen
für Rohre DN80 - DN150
zum Einbinden der HLS-Leitungen in den
Potentialausgleich incl. Anschluss der Potentialausgleichsleitung.
Menge: 3,000 St

**1.3.1.6 Anschließen von Metallteilen**
und Metallkonstruktionen an den Potentialausgleich
(Gitter, Regal, etc.).
Diverse Stahlgitter und sonstige Stahlteile
sind an den Potentialausgleich anzuschließen.
Dabei muss mit geeigneten Schellen eine
leitende Verbindung hergestellt werden.
Menge: 5,000 St

**1.3.1.7 Flexibler Erdungsanschluss bis 0,80 m**
Anschließen von Metallteilen und Metallkonstruktionen mittels flexiblenAnschluss (Kupfergeflecht). Einschließlich geeigneten Kabelschuhen bzw.Befestigungen für die leitende Verbindung.
Anschlusslänge bis 0,80 m
Menge: 35,000 St

##### Abschnitt 1.3.2 KGR 446-040 Überspannungschutz

*Hinweis: Koordination Schutzgeräte*
Zur Gewährleistung der selektiven Schutzstufe
ist die Koordination der Schutzgeräte
untereinander nachzuweisen.
Dies gilt für alle Überspannungsschutzmaßnahmen
auch wenn diese in anderen Teilen/ Anlagen
beschrieben sind.

**1.3.2.1 Kombi Ableiter Typ 1 + 2**
Kombi-Überspanungsableiter
4-poliger, modularer Kombi-Ableiter für
230/400 V- TT- und TN(C)-S-Systeme
bestehend aus Basisteil und gesteckten
Schutzmodulen
Ableiter Typ 1 nach EN 61643-11
Einfacher, werkzeugloser Schutzmodul-Wechsel durch
Modulverriegelungssystem mit Modulentriegelungstaste
Funktions-/Defektanzeige durch Markierung im Sichtfenster
gekapselte, nicht ausblasende Bauform
Höchste Dauerspannung: 255 V ac
Schutzpegel: <= 1,5 kV
Blitzstoßstrom (10/350): 100 kA
Folgestromlöschfähigkeit: 50 kAeff
Ausschaltselektiv bis 50 kAeff: zu 20 A gL/gG-Sicherung
Vibrations- und Schock-geprüft nach EN 60068-2
Sinus-Vibration: 5 g (11 Hz - 200 Hz)
4 g (200 Hz - 500 Hz)
Random-Vibration: 1,9 g (5 Hz - 500 Hz)
Schock: 30 g
8TE Schutzmodul-Kodierung
Durchgangsklemmen für alle Leiteranschlüsse
bis 125 A
komplett liefern und betriebsfertig montieren

Hersteller/Typ: '..............................'
Menge: 1,000 St

**1.3.2.2 Überspannungsableiter Typ 2**
Überspannungs-Ableiter für 230/400 V TT
Systeme Ableiter Typ 2 nach EN 61643-11
Hochleistungsfähige Varistor-Technologie
Basisteil mit gesteckten Schutzmodulen
Einfacher, werkzeugloser Schutzmodul-Wechsel durch
Modulverriegelungssystem mit Modulentriegelungstaste
Höchste Dauerspannung: 275 V ac
Schutzpegel: <= 1,25 kV
Nennableitstoßstrom: 20 kA
Kurzschlußfestigkeit: 50 kAeff
Vibrations- und Schock-geprüft nach EN 60068-2
Sinus-Vibration: 5 g (11 Hz - 200 Hz)
4 g (200 Hz - 500 Hz)
Random-Vibration: 1,9 g (5 Hz - 500 Hz)
Schock: 30 g
Überwachung: Thermo-Dynamik-Control
Funktions- und Defektanzeige
Schutzmodul-Kodierung
Multifunktionsanschlussklemmen für Leiter
und Kammschienenanschluss
Reiheneinbaugerät nach DIN 43880, 4TE
komplett liefern und betriebsfertig montieren

Hersteller/Typ: '..............................'
Menge: 1,000 St

### 2 KGR 450 Fernmelde-/Informationsanlagen

#### Bereich 2.1 KGR 451 Telekommunikationsanlagen

##### Abschnitt 2.1.1 KGR 451-050 Netzwerktechnik

*Hinweis: Technische Anforderungen*
Um eine zukunftsorientierte Verkabelungsstruktur
zu Gewährleisten, müssen verschiedene
Anforderungen an die Einzelkomponenten und
an das Gesamtsystem erfüllt werden.

Diese Forderungen sind:

- Einhaltung der EN 50288-5-1 vom Juni 99
- Einhaltung der EN 55022 Grenzwertklasse B
(Störaussendungsprüfungen) und der EN 50082/Teil2
respektive EN 55024 mit verschärften Anforderungen
gemäß EN 50082/Teil 2; durchzuführen sind
die Prüfungen nach IEC 1000-2, 3, 4, 5, 6, 8, 9
und 10 (Störfestigkeitsprüfungen)

Die Installationsstrecke entspricht dem Teil der
Übertragungsstrecke, die durch den Installateur
realisiert wird. Bei der Abnahmemessung werden als
Bewertungsmaßstab die Grenzwerte für den "permanent
link" der ISO/IEC JTC/1SC 25/WG 3 vom 6.10.99 herangezogen.

Anschlusskomponenten
Die zum Einsatz kommenden RJ45-Anschlusskomponenten
müssen die Anforderungen der ISO/IEC JTC 1/SC25/WG 3 vom 6.10.99 einhalten.

Bei der Auflegung der Paare müssen die Auflegevorschriften
der Komponentenhersteller beachtet werden.
Im Bezug auf die Farbzuordnung der einzelnen
Doppeladern unterscheidet die EIA/TIA 568 die beiden
Versionen A und B.
Auflegevorschrift nach der EIA/TIA 568

Weiterhin sind folgende mechanische und übertragungstechnische
Randbedingungen zu berücksichtigen:

- für jedes Kabel muss eine geeignete
und dauerhafte Zugentlastung vorhanden sein
- Komponenten müssen eine Auflegung nach der
EIA/TIA 568 Version A und B ermöglichen
- der Einbau der Verteilerfelder hat waagerecht zu
erfolgen
- Steckkraft pro Buchse: 20 N
- Effektive Staubschutzkappen
- Verteilerfeld und Anschlussdose in geschlossener
Gehäuseform
- Steckzyklen: mindestens 1000
- Zyklen Adernauflegung: mindestens 20
- Anschluss der Kabelschirme muss rundum großflächig
erfolgen
- Normkonformität zur DIN EN 50173 bei allen
weiteren Parameter
- Transferimpedanz: max. 100 mf1 bei 10 MHz
- Isolationswiderstand: > 100 Gf1
- Spannungsfestigkeit: Ader - Ader und Ader -
Schirm: > 1000 V
- Maximale schirmfreie Doppeladerlänge: 40 mm

Installationskabel im Tertiärbereich
Die zum Einsatz kommenden Installationskabel im
Tertiärbereich müssen die elektrischen und
mechanischen Forderungen der prEN 50288-5-1
vom Juni 99 einhalten.
Der Einsatz paarweise geschirmter Kabel in
halogenfreier Ausführung mit vier Doppeladern
ist zwingend erforderlich.
Folgende Grenzwerte werden gefordert:

- Transferimpedanz max. 10m/m bei 10 MHz (Norm
100mf1/m)
- Störleistungsunterdrückung zwischen 100 und 1000
MHz: (90-20lgf/100) in dB
- Zugbelastung mind. 50 N/mm²
- Flammwidrig nach
- am Einzelkabel nach DIN VDE 0472 Teil 804-B bzw.
IEC 332-1
- am Kabelbündel nach DIN VDE 0472 Teil 804-C bzw.
IEC 332-3
- geringe Rauchdichte zur Erleichterung von
Rettungs- und Bergungsaktionen nach DIN VDE 0472
Teil 816 bzw. IEC 1034
- keine Folgeschäden bei Sachwerten durch Korrosion
im Brandfall nach DIN VDE 0472
- keine Entwicklung von toxischen Gase im Brandfall
- halogenfrei
Der Auftragnehmer misst vor der Installation die
Kabellänge nach.

Erdung und Massung

- Alle metallischen Teile der kabeltechnischen
Infrastruktur müssen nach DIN VDE 0100 speziell
gemäß Teil 2 geerdet werden.

- Auf der Etage werden alle metallenen Bauteile,
wie z.B Kabeltragsysteme, auf kürzestem Wege an
den Etagenringleiter angeschlossen.

- Die im Verteilerschrank eingebauten Komponenten
(Panel, Geräte) sind auf kürzestem Wege
an eine Potentialausgleichsschiene anzuschließen.
Es ist bei der Auswahl der Verteilerfelder
dass durch die Platzierung der
Erdunganschlussmöglichkeit die zuvor
beschriebene Maßnahme positiv unterstützt wird.

- Alle Verbindungen des Erdungs- und Massungssystems
und alle Anschlüsse an dieses System müssen dauerhaft
und sicher ausgeführt werden. Die Verbindungen
dürfen nur mit Hilfe von Werkzeugen lösbar
sein und müssen dauerhaft niederimpedante,
hochfrequenz-taugliche Übergänge Gewährleisten.

- Der gesamte Übertragungskanal, inklusive Panel und
Enddosen sowie die Geräte-, Anschluss- und Verbindungskabel,
müssen durchgehend geschirmt sein.

Schirmbehandlung

Die Schirmung ist eine Systemmaßnahme zur Entkopplung
der Anlage bzw. Anlagenteile von äußeren Störeinflüssen
und ist in geeigneter Weise in das
Erdungs-/Massungskonzept einzubeziehen. Bei höherfrequenten Störungen und vermaschten Konzepten sind
Leitungsschirme grundsätzlich beidseitig aufzulegen.
Hierbei ist auf ein geschlossenes Schirmkonzept zu
achten, d. h. alle aktiven und passiven Komponenten
müssen geschirmt sein und geeignete Anschlussmöglichkeiten
für die Leitungsschirme bieten. Die Schirmauflegung muss an metallischen Gehäusen rundum kontaktiert erfolgen oder in ungeschirmten Gehäusen großflächig auf Masse gelegt werden.

Forderung:
Der gesamte Übertragungskanal, inklusive Panel und
Enddosen sowie die Geräte-, Anschluss- und Verbindungskabel, müssen durchgehend geschirmt sein.

- Bei S/STP-Kabeln ist sowohl der Gesamtgeflechtschirm
als auch die Einzelfolienschirme großflächig
auf die Panel und Enddosen aufzulegen.

Zur korrekten Behandlung der Schirme beim Einführen
in die Panel und Enddosen sind die Installationshinweise
der jeweiligen Hersteller zu beachten.

Sonderfall: Hochpaarige Telekommunikationsleitungen
Hier sind einseitige (systemnahe) Massung vorzunehmen. Das ferne Schirmende wird über eine Funkenstrecke geerdet, so dass im Blitzeinschlagsfall Blitzströme gegen Erde
abfließen können.

Bei geschirmten Kabeln, die von außen in die Liegenschaft
hereingeführt werden, ist der Schirm unmittelbar
beim Eintritt ins Gebäude auf den Ringerder
aufzulegen. Sollte die Betriebsart bzw. der Dienst
eine einseitige Erdung vorsehen, so ist der Schirm
in jedem Fall über eine Funkenstrecke aufzulegen
(Indirekter Potentialausgleich).

Bei hochpaarigen ungeschirmten Kabeln, die von außen
in die Liegenschaft eingeführt werden, ist unmittelbar
beim Eintritt ins Gebäude ein Überspannungsschutz
vorzusehen, der die auftretenden Spannungen
gegen den Ringerder ableitet.

In beiden Fällen ist eine Leitungsführung durch das
Gebäude ohne die vorgenannten Maßnahmen unbedingt zu
vermeiden.

Anhang

Verteilerschränke
Verteilerschränke bilden den Knotenpunkt eines Netzwerkes
und dienen der Aufnahme der passiven und
aktiven Netzwerkkomponenten, wie:
- 19"- Verteilerkomponenten Kupfer bzw. LWL
- Router, Switch, Hub
- LWL-Spleißbox
- Unterbrechungsfreie Stromversorgung (USV)
- Komponenten für die Betriebssicherheit
- usw.

Bei der individuellen Ausstattung der Verteilerschränke
müssen neben allgemeinen Anforderungen
weitere Faktoren, die aus dem Aufstellungsort
resultieren, berücksichtigt werden. Dies sind im
einzelnen:
- Temperatur
- Sicherheitsanforderungen
- Umwelteinflüsse durch Prozessmittel
- Luftverschmutzung

In die Verteilerschränke werden kabeltechnische
Infrastrukturkomponenten, insbesondere Verteilerfelder
für elektrische und optische Übertragungsmedien
und aktive Komponenten eingebaut.

Die Grundbestückung der Verteilerschränke umfasst
unter anderem:

- Komponenten für eine ausreichende Erdung aller
leitfähigen Teile sowie aller passiven und
aktiven Einbaukomponenten
- Steckdosenleisten für 2 Stromkreise A und B
- Kategorie 6-Verteilerfelder

Einbaurahmen sind grundsätzlich mit einer kontinuierlichen
Systemlochung
(Lochabstand 25 mm gemäß DIN 43356) zu versehen.

Für die Funktionserdung ist folgende Ausstattung
vorgesehen:

- Eine senkrechte Erdungsschiene (l= Schrankhöhe)
zur Erdung aller passiven Einbaukomponenten des
19-Zoll Einbaurahmens, die mit der nächst gelegenen
Erdanschlussmöglichkeit im Gebäude über
Erdungsleiter verbunden wird.
- Erdungsbänder/-leitungen

Alle metallisch leitfähigen Teile des zu liefernden
Verteilerschrankes einschließlich der Standardeinbauten
sind niederimpedant (Rs < 1 Ohm) mit der Erdungsschiene
zu verbinden. Hierbei sind zum Ableiten von hochfrequenten Strömen große Leiteroberflächen durch Einsatz von Litzenleitern oder Erdungsbändern mit mindestens 6 mm² zu bilden.

Alle Verteilerschränke dieser Leistungsbeschreibung
sind für die Aufnahme von 19 Zoll Einbaukomponenten
auszustatten. Mehrere Verteilerschränke, auch verschiedenen
Typs, müssen untereinander kombinierbar sein.

Es ist besonders auf die Ableitung hochfrequenter
Störungen zu achten. Alle Oberflächen sind elektrostatisch
pulverbeschichtet auszuführen.
Die Behandlung jeder Oberfläche muss so vorgenommen
werden, dass eine Resistenz gegen Mineraöle,
Schmierstoffe, Reinigungsmittel, Säuren usw.
gewährleistet ist.

Verteilerschränke umfassen neben den beschriebenen
Grundbestückungen noch zusätzliche Komponenten,
die je nach den örtlichen Gegebenheiten und funktionalen
Anforderungen eingesetzt werden.

Normen
Mind. einzuhaltende Normen Vorschriften:

[1] DIN EN 50173 (Teil 1, 2, 3 und 5)
Informationstechnik anwendungsneutrale
Verkabelungssysteme
Stand: November 1995

[2] ISO/IEC 11801
AMD1 2008-04 bis 500 MHz.

[3] ISO/IEC JTC 1/SC 25/WG 3
Updated draft specifications for Class E and
Class F permanent Links and channels
Stand: 6. Oktober 1999

[4] EN 50174 ( Teil1,2 und 3)
Part 1: General Considerations
Section 7: EMC-Considerations, including earthing
and bonding
Draft: Mai 1995 (Version 5.0)

[5] EN 55022 (DIN VDE 0878, Teil 3)
Grenzwerte und Messverfahren für Funkstörungen
von informationstechnischen Einrichtungen
(CISPR 22 modifiziert)

[6] EN 50082-2
Elektromagnetische Verträglichkeit
Fachgrundnorm Störfestigkeit
Teil 2: Industriebereich
Stand: Januar 1992

[7] DIN VDE 0100
Errichtung von Starkstromanlagen mit Nennspannungen
bis 1.000 V.
Teil 410: Schutzmaßnahmen: Schutz gegen
gefährliche Körperströme.
Teil 540: Auswahl und Errichtung elektrischer
Betriebsmittel - Erdung - Schutzleiter, Potentialausgleich
Teil 200, 310, 430, 706 insbesondere aber
Teil 540: Einrichten von Starkstromanlagen
bis 1.000 V., Auswahl und Einrichtung elektrischer
Betriebsmitte, Erdung, Schutzleiter,
Potentialausgleich

[8] DIN VDE 0185
Teil 1: Blitzschutzanlagen, Allgemeines über das
Errichten (früher ABB)

[9] DIN VDE 0190
Einbeziehen von Gas- und Wasserleitungen in den
Hauptpotentialausgleich von elektrischen Anlagen.
Technische Regel des DVGW
.
[10] DIN VDE 0228
(Teil 1-5): Maßnahmen bei Beeinflussung von Fernmeldeanlagen
durch Starkstromanlagen.

[11] DIN VDE 0800
Teil 1: Fernmeldetechnik- Einrichtung und Betrieb
der Anlagen
Teil 2: Fernmeldetechnik- Erdung und Potentialausgleich

[12] DIN VDE 0845
VDE- Bestimmungen für den Schutz von Fernmeldeanlagen
gegen Überspannungen.

[13] DIN VDE 0845
Teil 1 (Entwurf): Schutz von Fernmeldeanlagen
gegen Blitzeinwirkungen,statische Aufladungen und
Überspannungen aus Starkstromanlagen.

[14] DIN VDE 0675
Richtlinien für Überspannungsschutz- Geräte
Anwendung von Ventilableitern für Wechselspannungsnetze.

[15] DIN VDE 0855
Teil 1: Antennenanlagen, Errichtung und Betrieb
(VDE- Bestimmung).

[16] VG 96 901
Teil 4: Schutz gegen Nuklear- Elektromagnetische
Impulse (NEMP) und Blitzschlag

[17] EN 60825-1
Sicherheit von Laser- Einrichtungen
Teil 2: Sicherheit von Lichtwellenleiter-
Kommunikationssystemen (IEC825-2: 1993)

[18] EN 50081-1
Elektromagnetische Verträglichkeit
Fachgrundnorm: Störaussendung
Teil 1: Wohn-, Geschäfts- und Gewerbebereich
sowie Kleinbetriebe

[19] DIN VDE 0819, Teil 1 (CENELEC HD 608 S1)
Fachgrundspezifikation für mehradrige und
symmetrische paar-/vierverseilte Kabel für
digitale Nachrichtenübertragung

[20] DIN 44312-1
Anwendungsneutrale Verkabelungssysteme
Teil 1: Messungen an symmetrischer
Kupferverkabelung im Tertiärbereich
Stand: August 1996

[21] IEC 695-3-1 (DIN VDE 0471-3-1)
Beispiele für Verfahren zur Beurteilung der
Brandgefahren und Interpretation der Ergebnisse;
Kennwerte der Verbrennung und Übersicht über
Prüfverfahren zu deren Ermittlung

[22] IEC 695-Z-1 (E DIN VDE 0478-1)
Anleitung zur Verringerung der toxischen Gefahr
bei Bränden von elektrotechnischen Erzeugnissen

**2.1.1.1 Patchschrank 15 HE**
Schrankkorpus als tragfähige, verschraubte Stahlkonstruktion mit Sichtfronttür
Schutzklasse IP20 gemäß EN 60529 Norm
Abschließbare Sicherheitsglastür mit Stahlrahmen
180° Türöffnungswinkel, Türscharnierung links/rechts einfach wechselbar
1-Punkt-Verriegelung an der Fronttür mit Standardschließung
2 Stück 19"-Montageschienen zur Käfigmuttermontage gemäß Norm IEC 297-1
Montageschienen sind gefertigt aus 2 mm Stahlblech, in der Schranktiefe verstellbar
Kabelzuführung über die offene Rückseite oder durch Kabelöffnungen (80x40 mm) in Dach und Boden durch ausbrechbare Blindplatten (
Dach und Boden sind mittig vorbereitet zur Aufnahme eines Aktiv-Ventilators und/oder Staubfilters
Oberflächenbehandlung: Schlagfeste Pulverbeschichtung
Farbe: lichtgrau, RAL 7035
Nutzbare Innenhöhe in HE: 9
Aussenhöhe: 770 mm
Aussenbreite: 600 mm
Aussentiefe: 600 mm
Schranktyp: Wandgehäuse
Fronttür: Glastür
Traglast statisch: 50 Kg
Menge: 1,000 St

**2.1.1.2 Steckdosenleiste 6 x Schuko**
Geeignet für Einbaumontage: 19 Zoll
Befestigungsart: Befestigung mit Schraube
Mit Entstörfilter:
Mit Überspannungsschutz
Nenneingangsspannung: 230 V
Steckerart: Winkelstecker
Anzahl der Steckdosen gesamt: 6
Steckdosenanordnung: 45
Menge: 1,000 St

**2.1.1.3 Modulträger 19” 24*RJ45 1HE**
24 Steckplätze, modular
zur Aufnahme der Einzelanschlussmodule
Erdschiene zum Potentialausgleich am Modulträger moniert, Modulträger mit integrierten, farbig kodierbaren Staubschutzklappen und integrierter Kabelabfangung
modulweise Beschriftung mittels Beschriftungseinlagen,
Metall und Kunststoffteile recyclingfähig,
Farbe: RAL7035
Menge: 1,000 St

**2.1.1.4 Trägereinheit 19" 3 HE für 5 LSA+ Trennleisten**
zur Aufnahme von
5 LSA-Plus-Trennleisten
incl. Rangierbügel, für den Einbau in einen 19" Schrank
Montage der LSA-Plus-Leisten waagerecht auf
Montageplatte incl. 5 LSA+ Trennleisten für 10 DA aufrastbar auf Tägereinheit
mit rückseitigem Abgriff für Überspannungsschutz
Vorderseitig zugänglicher Trennkontakt für Trenn-, Prüf- und Meßzwecke sowie
für die Platzierung von Feinschutzsteckern Überführungsseite mit Doppelkontakt
liefern und betriebsfertig montieren
Menge: 1,000 St

**2.1.1.5 Patchpanel Kat 6**
Patchpanel
19", 1HE Kategorie 6 Patchfeld
19", 1HE Kategorie 6 Patchfeld Edelstahl,
24 Steckplätze, modular, bestückt mit:
24 voneinander unabhängige vollgeschirmte
Module mit Metallgehäusen
aus Zinkdruckguss, Oberflächen vernickelt,
mit einzelgeschirmten RJ45-Buchsen,
Modulgehäuse aus nur zwei Teilen bestehend,
Kategorie 6 geprüfte Ausführung für
Datenübertragungsraten bis 10 GBit
bis 500 MHz,nach IEEE 802.3an
alle Module sind mittels Erdschiene
verbunden, großflächiger Schirmanschluss
mit federnder Schirmanschlussschelle,
unverlierbar, vom Schirmanschluss getrennte
Zugentlastung, zum Anschluss von Kategorie
6 und 7 Kabeln Einhaltung der Kategorie 6
12C-de-embedded nach ISO/IEC
11801:2002, EN50173-1:2002
von einem akkreditierten Prüflabor zertifiziert
Einhaltung der Permanent-Link Klasse
E / 250 MHz auf allen Paarbelegungen
nach ISO/IEC 11801:2002, EN50173-1:2002
von einem akkreditierten Prüflabor zertifiziert
Einhaltung der EN 55022 Klasse B (Abstrahlung)
und EN 50082-1 (Störfestigkeit) für 10BaseT,
Token-Ring FDDI(TP-DDI), 100BaseT,
ATM 155 MBit/s
einschl. allem erforderlichen Zubehör
und Befestigungsmaterial,
liefern und in vorhandenen EDV- Verteiler einbauen.
Menge: 1,000 St

**2.1.1.6 Rangierpanel**
mit Metallhaken 1HE
liefern und montieren
Menge: 1,000 St

*Hinweis: Anschusseinheiten*
Anschlüsse für Schwachstromanlagen
betriebsfertig herstellen, einschl. Lieferung des
erforderlichen Kleinmaterials wie Kabelschuhe
und dgl. mit allen Nebenleistungen wie
das Anbringen von Beschriftungsschildern,
Funktionskontrolle, Messungen, Meßprotokolle
sowie die Erdung des Schirmes bzw. Anschluß
des Beidrahtes.

**2.1.1.7 Universal- Datenanschlußdosen**
Universal-Datenanschlussdose 2xRJ45,
Kategorie 6a geprüfte Ausführung für
Datenübertragungsraten bis 10 GBit bis
500 MHz, nach IEEE 802.3an
vollgeschirmte Module mit Metallgehäuse
aus Zinkdruckguss, Oberflächen vernickelt
mit einzelgeschirmten RJ45-Buchsen,
Modulgehäuse aus nur zwei Teilen bestehend,
großflächiger Schirmanschluss
vom Schirmanschluss getrennte Zugentlastung
zum Anschluss von Kategorie 6 und 7-Kabeln
Tragrahmen zur Modulaufnahme aus Zink
druckguss mit Anschlussmöglichkeit für
Potentialausgleichsleiter 1,5 bis 4 mm²
Einhaltung der Kategorie 6 12C-de-embedded
nach SO/IEC 11801:2002, EN50173-1:2002
von einem akkreditierten Prüflabor zertifiziert
Einhaltung der Permanent-Link Klasse E
/ 250 MHz auf allen Paarbelegungen
nach ISO/IEC 11801:2002, EN50173-1:2002
Einhaltung der EN 55022 Klasse B, EN 50082-1
Zentralstück nach DIN 49075 Teil2
mit integrierten farbig kodierbaren
Staubschutzklappen Metall und
Kunststoffteile recyclingfähig,
Nachweis des Herstellers ist beizufügen.
einschl. allem erforderlichen Zubehör
und Befestigungsmaterial,
liefern und montieren
Buchse: RJ45, geschirmt
Anzahl der Buchsen: 2
Anschluss: 8-polig,
Schirm als großflächige Klemmverbindung,
Anschlusstechnik: IDC Schneidklemmtechnik
Aderndurchmesser: 0,4 - 0,63 mm
Montagetechnik: Einbau
Steckrichtung 45° geneigt,
  liefern und betriebsfertig montieren
Menge: 2,000 St

**2.1.1.8 Universal- Datenanschlußdosen 1xRJ45**
Universal-Datenanschlussdose 1xRJ45,
Kategorie 6a geprüfte Ausführung für
Datenübertragungsraten bis 10 GBit bis
500 MHz, nach IEEE 802.3an
vollgeschirmte Module mit Metallgehäuse
aus Zinkdruckguss, Oberflächen vernickelt
mit einzelgeschirmten RJ45-Buchsen,
Modulgehäuse aus nur zwei Teilen bestehend,
großflächiger Schirmanschluss
vom Schirmanschluss getrennte Zugentlastung
zum Anschluss von Kategorie 6 und 7-Kabeln
Tragrahmen zur Modulaufnahme aus Zink
druckguss mit Anschlussmöglichkeit für
Potentialausgleichsleiter 1,5 bis 4 mm²
Einhaltung der Kategorie 6 12C-de-embedded
nach SO/IEC 11801:2002, EN50173-1:2002
von einem akkreditierten Prüflabor zertifiziert
Einhaltung der Permanent-Link Klasse E
/ 250 MHz auf allen Paarbelegungen
nach ISO/IEC 11801:2002, EN50173-1:2002
Einhaltung der EN 55022 Klasse B, EN 50082-1
Zentralstück nach DIN 49075 Teil2
mit integrierten farbig kodierbaren
Staubschutzklappen Metall und
Kunststoffteile recyclingfähig,
Nachweis des Herstellers ist beizufügen.
einschl. allem erforderlichen Zubehör
und Befestigungsmaterial,
liefern und montieren
Buchse: RJ45, geschirmt
Anzahl der Buchsen: 2
Anschluss: 8-polig,
Schirm als großflächige Klemmverbindung,
Anschlusstechnik: IDC Schneidklemmtechnik
Aderndurchmesser: 0,4 - 0,63 mm
Montagetechnik: Einbau
Steckrichtung 45° geneigt,
Fabrikat : Rutenbeck oder gleichwertig
Menge: 2,000 St

**2.1.1.9 Aufputzgehäuse für Datendose**
Aufputzgehäuse für obige Datendose
Dose fachgerecht an die Wand
anbringen; Kabel sauber einführen;
liefern, montieren inkl. aller Klein,-
und Befestigungsmaterialien
mit Aufputzrahmen für Datendose der Pos. 8.1.
Farbe: Reinweiß RAL 9010
inkl. Abdeckung
liefern und betriebsfertig montieren
Menge: 4,000 St

**2.1.1.10 Anschlussmodul, E-Dat Module, Kat6A 500MHz,10GB**
Universelle Anschlusseinheit Datentechnik
Kategorie 6A, 500 MHz
Komponenten geprüfte Ausführung
für Datenübertragungsraten bis 10 GBit
nach IEEE 802.3an aus Zinkdruckguss,
Oberflächen veredelt,
mit einzelgeschirmter RJ45-Buchse,
einteiliges Modulgehäuse
mit Modul-Steckgesicht,
Ladestück mit Kabelzuführung,
360°-Schirmanschluss und rastbarer
Zugentlastung, zum Anschluss von
Kategorie 6A, 7 und 7A Datenkabeln.
Einhaltung der Kategorie 6A
Komponentenprüfung nach
ISO/IEC 11801 Ed.2.2(2010),
TIA/EIA-568-C.2 (2009-08) und
IEC 60603-7-51 Ed.1 (12/2008),
Einhaltung der Channel-Link Klasse EA/500 MHz
auf allen Paarbelegungen nach
ISO/IEC 11801 Ed.2.2 (2010) und
TIA/EIA 568B.2-10, für 10BaseT,
100BaseT, ATM 155 MBit/s, Gigabit-Ethernet,
10Gigabit-Ethernet,
geeignet für Power over Ethernet (PoE und PoE plus),
Potentialausgleich mittels Federkontakt zur Applikation,
zusätzlicher Anschluss für Potentialausgleich
mit Flachstecker 2,8 mm,
Metall und Kunststoffteile recyclingfähig,
RoHS-konform,
Buchse: RJ45, vollgeschirmt
Anzahl der Buchsen: 1
Anschluss: 8-polig, T568A/T568B
Anschlusstechnik: IDC Schneidklemme
Beschaltung: Norm
liefern und montieren

Hersteller/Typ: '..............................'
Menge: 2,000 St

**2.1.1.11 Kommunikationskabel KAT 7**
Installationskabel (S/STP, PiMF)
gem. Kat7 nach ISO 11801(EN 50173
(2. Ed.) und DIN 44312-5
Typ: J-02YSCH 4 x 2, AWG 22
100 Ohm symmetrisch
Verseilung: 2 Adern zum Paar/4 Paare
zur Seele
Paarschirmung: alu-kaschierte Polyersterfolie
(100 % Abdeckung)
Gesamtschirmung: Cu-Geflecht, verzinnt
(min. 35 % Bedeckung)
Brandlast: max. 700 kJ/m
Außendurchmesser: max 8 mm
Flammwidrigkeit: gem IEC 332.1,
VDE 0472 Teil 804 B
Datenkabel liefern und verlegen wie in voriger Position
beschrieben.

Die Abrechnung der Kabellängen erfolgt mit den Werten,
die mit den im Abschnitt 2.1 beschriebenen Messungen
ermittelt wurden.

Angebotenes Fabrikat:.......................................
Menge: 96,000 m

**2.1.1.12 Kommunikationskabel KAT 7 Duplex**
Installationskabel ( S/STP, PiMF )
gem. Kat7 nach ISO 11801(EN 50173
(2. Ed.) und DIN 44312-5
Typ: J-02YSCH 4 x 2, AWG 22
100 Ohm symmetrisch,
genau wie in voriger Position beschrieben, jedoch
Ausführung als Duplexkabel mit 2 parallel miteinander
verarbeiteten und fest verbundenen Kabel der gleichen Kategorie
und Zertifikation.

Datenkabel liefern und verlegen wie in voriger Position
beschrieben.

Die Abrechnung der Kabellängen erfolgt mit den Werten,
die mit den im Abschnitt 2.1 beschriebenen Messungen
ermittelt wurden.

Angebotenes Fabr.:................................................
Menge: 220,000 m

**2.1.1.13 Verbindungskabel RJ45/RJ45 L = 0,25m**
zur Erstellung von Verbindungen von
aktiven Netzwerkkomponenten
zum RJ45-Verteilerfeld,
Farbe nach Festlegung mit dem Bauherrn.
halogenfrei
flexibles S/UTP Verbindungskabel,
4-paarig, Kategorie 6a tauglich,
fertig konfektioniert mit 2 hochwertigen,
geschirmten 8-poligen RJ45-Steckern
Menge: 2,000 St

**2.1.1.14 Verbindungskabel RJ45/RJ45 L = 0,5m**
zur Erstellung von Verbindungen von
aktiven Netzwerkkomponenten
zum RJ45-Verteilerfeld,
Farbe nach Festlegung mit dem Bauherrn.
halogenfrei
flexibles S/UTP Verbindungskabel,
4-paarig, Kategorie 6a tauglich,
fertig konfektioniert mit 2 hochwertigen,
geschirmten 8-poligen RJ45-Steckern
Menge: 2,000 St

**2.1.1.15 Verbindungskabel RJ45/RJ45 L = 1,0m**
zur Erstellung von Verbindungen von
aktiven Netzwerkkomponenten
zum RJ45-Verteilerfeld,
Farbe nach Festlegung mit dem Bauherrn.
halogenfrei
flexibles S/UTP Verbindungskabel,
4-paarig, Kategorie 6a tauglich,
fertig konfektioniert mit 2 hochwertigen,
geschirmten 8-poligen RJ45-Steckern
Menge: 6,000 St

**2.1.1.16 Verbindungskabel RJ45/RJ45 L = 1,5m**
zur Erstellung von Verbindungen von
aktiven Netzwerkkomponenten
zum RJ45-Verteilerfeld,
Farbe nach Festlegung mit dem Bauherrn.
halogenfrei
flexibles S/UTP Verbindungskabel,
4-paarig, Kategorie 6a tauglich,
fertig konfektioniert mit 2 hochwertigen,
geschirmten 8-poligen RJ45-Steckern
Menge: 2,000 St

*Hinweis: Messungen in der Kupferverkabelung*
Kalibrierung von Messgeräten
Die fristgemäße Kalibrierung des Messgerätes
ist entsprechend Herstellerbestimmungen
nachzuweisen. Die Messungen der Kabelstrecken
mit den vorgegebenen NVP-Werten ist nicht
genau genug. Es sind deshalb exakte
Referenzlängen für die Kalibrierung der
Messgeräte vorzustellen. Auf dieser Grundlage
wird der neue mittlere NVP festgelegt und
als Standard definiert.
Die Abweichung der Fertigungstoleranzen
wird zu Gunsten der Installationsfirmen
ausgelegt.
Anforderungsprofil für Kupferkabel-Messtechnik
Zur Überprüfung bzw. Zertifizierung von
dienstneutralen, strukturierten Verkabelungen
ist ein Messgerät einzusetzen, das folgende
technische Eigenschaften aufweist

Eigenschaften:
- Level III - Genauigkeit gefordert.
- Messung gemäß Grenzwerte der Übertragungsklasse EA
für die gesamte Übertragungsstrecke
(4-Connector-Model), nach ISO/IEC 11801
AMD1 2008-04 bis 500 MHz.

Messbereich:
Frequenzbereich: 1-500 MHz
geforderte Messparameter:
- Verdrahtungsplan
- Widerstand
- Länge
- Kapazität
- Dämpfung
- DUAL NEXT TM ( Nahnebensprechen von beiden Seiten)
- ACR
- Impedanz ( 85 - 115 Ohm)
- Laufzeit / Laufzeitdifferenz
- Dual Return Loss ( Rückflussdämpfung von beiden Seiten)
- Power Sum NEXT
- Power Sum ACR
- ELFEXT ( Equal level far end Crosstalk /
gleichpegliges Übersprechen am fernen Ende)
- Power Sum ELFEXT
- Headroom (Systemreserve)
Die Messprotokolle sind in Schriftform und auf
Datenträger dem Auftraggeber zu übergeben.

**2.1.1.17 Messungen der-Tertiär-Grundverkabelung**
Messung im Kupferbereich gemäß Beschreibung
Der Einheitspreis gilt je Einzelkabel 4paarig
Menge: 8,000 St

*Hinweis: Messungen in der LWL Verkabelung*
Wie auch bei der Verkabelung im Bereich Kupfer
sieht die DIN EN 50173 eine normkonforme
Überprüfung der LWL-Verbindungen bei Multimode-Fasern
(850nm und 1310nm) vor.
Mit Hilfe dieser Messungen kann die Qualität
der konfektionierten LWL-Stecker, der Kabel
sowie der vorhandenen Spleiße beurteilt werden.

Folgende Parameter werden an den LWL-Verbindungsstrecken
nach der DIN EN 50173 bei den oben aufgeführten
Wellenlängen ermittelt:

- Dämpfung (Transmission)
- Reflexion

Bei LWL-Messungen im Multimode-Bereich sind die
besonderen Anregungsbedingungen (Vorlauffaser,
Modenmischer, Modenfilter, usw.) zu beachten.

Transmissionsmessungen
Die Dämpfung der Strecke wird aus der
OTDR-Messkurve ermittelt.
Hierbei ist zu beachten, dass die beiden
Cursor jeweils links neben dem ersten bzw. rechts
neben dem zweiten Ereignis platziert werden.
Weiterhin ist darauf zu achten, dass die
eingesetzten Vor- bzw. Nachlauffasern aus der gleichen Faser wie die installierte Faser hergestellt wurden.

Zur Überprüfung einer korrekten Dämpfung sind
folgende Grenzwerte für die Dämpfungsbudgetermittlung heranzuziehen:

- Dämpfung Verbindungselement (Stecker- Buchse):
max. 0,3 dB
- Dämpfung Spleiß:
max. 0,1 dB
- Kabeldämpfungswerte nach der DIN EN 50173:
- Grenzwerte für die Transmission nach der EN 50173

Reflexionsmessungen
Die Reflexionsmessung, auch OTDR-Messung genannt,
hat gegenüber der Transmissionsmessung den Vorteil,
daß die Qualität der LWL-Verkabelungsstrecke über
die gesamte Länge beurteilt werden.
Hierdurch können Inhomogenitäten innerhalb der
Verkabelungsstrecke, wie z.B. zu enge Biegeradien,
erhöhte Spleißdämpfungen oder Druckbelastungen,
dargestellt und dokumentiert werden.
Die Reflexionsmessung muss wechselseitig
durchgeführt werden.
Die Güte der Eingangs- und Ausgangsstecker kann
nur mit einer ausreichend langen Vorlauf- und
Nachlauffaser (minimal 100m) erfasst werden.

Bei der Messung der Reflexion ist die korrekte
Einstellung des korrigierten Brechungsindexes
zu beachten, der entweder vom Kabelhersteller
vorgegeben oder durch eine Messung ermittelt
werden muss.

Folgende Reflexionsdämpfungswerte sind einzuhalten:

Grenzwerte für die Reflexion nach der
Vorgaben der EN 50173

Anforderungen an die durchzuführenden Messungen
Die Messungen müssen normgemäß durchgeführt werden,
d. h. alle Messgeräte müssen kalibriert und in
ordnungs- und normgemäßem Zustand sein.
Die Angaben der Hersteller über Kalibrierzyklen
sind genauestens zu beachten.
Die eingesetzten Meßadaptionen müssen in allen
Paarkombinationen um 10 dB besser sein als
die aktuellen Prüfsteckerqualifizierungsrichtlinien
der EN 50173.

Die verwendeten EMV-Geräte müssen für
Aussendungsmessungen die CISPR 16-Anforderungen,
die verwendeten Absorberkammern die vorgeschriebenen NSA-Werte einhalten.

Messablauf
Die Stirnflächen der LWL-Stecker sind vor und nach
jeder Messung mit Isopropylalkohol zu reinigen und
mittels Videoaufnahme die Sauberkeit zu dokumentieren.
ODTR Messung gemäß IEC 61300-3-6 Methode 2 zur
Erstellung einer Rückstrukurve.
Ermittlung der Rückflußdämpfung sowie die
Einfügedämfung jedes Ereignisses aus der ODTR
Rückstreukurve (Stecker-Kupplung-Stecker)

Die Messprotokolle sind in schriftlicher Form in einem Schnellhefter DIN A4 und auf Datenträger zu liefern.
Schnellhefter und Datenträger sind mit der Kabelbezeichnung zu versehen.
Dem Schnellhefter ist ein Deckblatt mit den
Angaben für
- Meßort
- Raum 1, Raum B
- Verwendetes Meßgerät
- Beschreibung der Meßmethode mit dem OTDR beizufügen.

Die Bereitstellung der für die Messung erforderlichen Materialien, wie LWL Vor- undNachlauffasern und Kupplungen sowie für die Dokumentation; Schnellhefter, Papier DIN A4 und Datenträger sind in den Einheitspreis zu berücksichtigen.

Meßaufbau (abhängig der Steckerfestlegung):
1 x 1000 m Vorlauffaser, mit SC-Stecker bestückt.
1 x 1000 m Nachlauffaser, mit SC-Stecker bestückt.

Dokumentation
1 x Ausdruck für die Längenmessung an Faser 1
1 x Ausdruck für die Streckendämpfung an Faser 1,
usw. in Richtung A
1 x Ausdruck für die Streckendämpfung an Faser 1,
usw. in Richtung B

**2.1.1.18 OTDR-Messung und Auswertung, wie im Vortext beschrieben**
wie im Vortext beschrieben
Die Honorierung erfolgt je Faser einer LWL-Verbindung
komplett inkl. Dokumentation
Menge: 24,000 St

**2.1.1.19 LWL-Universalkabel Einmodenfaser U-DQ(ZN)BH 1x12E9/125**
LWL-Universalkabel (Außen-/Innenkabel) als Einmodenfaser, Einmodenfaser OS 2, DIN EN 50173-1 (VDE 0800-173-1), metallfrei, bewehrt, U-DQ(ZN)BH, 1 x 12 E 9/125, Wellenlänge 1310 nm, in vorh. Rohre/Unterflurkanäle.
Menge: 150,000 m

**2.1.1.20 Fusionsspleiß Singlemode**
Herstellen einer fachgerechten Spleißverbindung in der
Muffe (Fusionsspleiß): Faser des Bündeladerkabels
Singlemode 12E9, OS2 Faser  mit Faser des Bündeladerkabels Singlemode form- und materialschlüssig verbinden, mit Spleißschutz versehen und in Spleißablage ablegen, incl. Faservorbereitung
Menge: 24,000 St

**2.1.1.21 Patchfeld Spleißkassette LWL ausziehbar OS 2 LC 12 fach**
Patchfeld mit Spleißkassette und allem systembedingten Zubehör, LWL, eine Höheneinheit, ausziehbar, Einmodenfaser OS 2, DIN EN 50173-1 (VDE 0800-173-1), mit Steckgesicht LC-Durchführungskupplungen, Ferrulen aus Zirkonia Keramik, Kontakte mit PC, Anzahl Kupplungen 12, Anzahl Pigtails '12' St, Anzahl Fusionsspleiße wie Anzahl Pigtails.
Menge: 2,000 St

**2.1.1.22 Inbetriebnahme, Einweisung und Übergabe**
*** Pauschalposition
Inbetriebnahme der IT-Verkabelung und Übergabe der EDV-Anlage an den Betreiber mit der dazugehörigen Dokumentation inklusive Einweisung des Betreibers.
Bei der Kalkulation ist davon auszugehen, das die Einweisung nicht im Zuge der Montagetätigkeit und Inbetriebnahme der Anlage durchgeführt werden kann.
Der Einweisungstermin findet an einem mit dem Bauherrn vereinbarten separten Termin statt.
Menge: 1,000 PSCH

**2.1.1.23 Managebarer Switch mit PoE**
Fast-Ethernet-Gigbit Switch, managebar L2,
24-Port RJ45 10/100/1000 mit Power over
Ethernet, 4 Dual-personality GbE ports,
VLAN, IEEE802.3af Power über Ethernet
(PoE), Flow control IEEE 802.1d Spanning
tree protocol IEEE 802.1w Rapid Spanning,
370 W PoE Power Budget (Watt)
liefern und betriebsfertig anschliessen

Hersteller/Typ: '..............................'
Menge: 1,000 St

**2.1.1.24 Anlagendokumentation**
*** Pauschalposition
Erstellen der Anlagendokumentation für die gesamte
errichtete strukturierte Verkabelung, Netzplan,
Anschlußregister mit  Bezeichnung aller Anschlußports
beidseitig,
Meß- und Prüfprotokoll, Anlagenbeschreibungen und
Herstellerzertifikate.
Übergabe an den Bauherrn in 3- facher Ausfertigung
in Papierform sowie auf Datenträger ( DVD oder USB ).
Menge: 1,000 PSCH

**2.1.1.25 Datenleitungen sortieren**
Datenleitungen sortieren, fachgerecht
in EDV- Verteilerschrank einführen und absetzen,
Schirmauflage herstellen und alle 8 Adern in lötfreier
Technik unter Berücksichtigung der EN
50173-Anforderungen normgerecht auf Patch-Panel
auflegen, einschließlich
systemgebundenem Zubehör sowie Klein- und
Befestigungsmaterial.
Menge: 6,000 St

#### Bereich 2.2 KGR 457 Übertragungsnetze

##### Abschnitt 2.2.1 KGR 457-020 Leitungsnetz Schwachstromtechnik

*Hinweis: Vorbemerkungen Leitungsinstallation Nachrichtentechnik*
Hinweis:
Die nachstehend anzugebenden Einheitspreise
verstehen sich für das Liefern von Kabeln
und Leitungen, und die Verlegung.
Die Verlegung erfolgt grundsätzlich in Teillängen.

Die Einheitspreise für das betreibsfertige verlegen beinhalten in der Regel die
folgenen Verlegearten:
- Leitungen lose auf Kabelträgersystemen, in
Kanälen, in Rohren, in Fensterbankkanälen,
in Sammelhalterungen (ca. 95%)
- Leitungen auf Steigtrassen verlegen und mittels
Schellen (5%)

Zum betriebsfertigen Verlegen gehört weiterhin:
- das ordnungsgemäße Einführen, (mit Abisolierung
ggfls. Abfangung mit Schellen an entsprechenden
C- Profil Schienen)
- öffnen und wiederverschließen von vorhandenen
Kabelzugschächten und Kabelträgersystemen mit
Abdeckungen
- Das Liefern und Montieren von Zubehörteilen,
wie Verschlußstopfen, Einführungsnippeln, Klein-
Dicht- und Befestigungsmaterial (unter
Beibehaltung der Schutzart der Verteiler !)
- Der beidseitige Anschluss der Leitung an den
im Verteiler enthaltenen Eingangsklemmen
(einschließlich Aderkennzeichnung) und an den
Betriebsmitteln.

**2.2.1.1 J-Y(ST)Y 2x2x0,8**
liefern und u.P., in Rohren und Kabelkanälen oder
auf Kabelrinnen und Kabelbügeln verlegen.
Menge: 520,000 m

**2.2.1.2 J-Y(ST)Y 4x2x0,8**
liefern und u.P., in Rohren und Kabelkanälen oder
auf Kabelrinnen und Kabelbügeln verlegen.
Menge: 100,000 m

**2.2.1.3 J-Y(ST)Y 10x2x0,8**
*** Bedarfsposition ohne GB
liefern und u.P., in Rohren und Kabelkanälen oder
auf Kabelrinnen und Kabelbügeln verlegen.
Menge: 15,000 m

**2.2.1.4 LIYCY-OB 2x2x0,75mm**
liefern und u.P., in Rohren und Kabelkanälen oder
auf Kabelrinnen und Kabelbügeln verlegen.
Menge: 20,000 St

**2.2.1.5 Anschluß einer Doppelader**
*** Bedarfsposition ohne GB
auf einr LSA-Plus Leiste
incl. Durchrangieren incl. aller Nebenleistungen
und Beschriftung incl. Dokumentation.
Diese Leistung kommt nur für obige Verteiler
zu tragen.
Menge: 20,000 St

### 3 KGR 540 Technische Anlagen in Außenanlagen

#### Bereich 3.1 KGR 546 Starkstromanlagen

##### Abschnitt 3.1.1 KGR 546-020 Starkstrom Aussenanlage

*Hinweis: Kabelzugrohre*
Kabelschutzrohr aus PE-HD
nach VDE 0605 DIN EN 61386-24, flexibel

Ausführung :
außen gewellt, innen glatt, mit Innenhaut,
hohe Scheiteldruckfestigkeit, schlagfest,
UV-beständig, unter Beachtung der EN 1610
und der Verlegeanleitung des Herstellers,
liefern und fachgerecht nach Planung verlegen.

Die Verbindungsmuffen mittels Profildichtringe
(Wasserdicht) und Abstandhalter sind in die
Einheitspreise mit einzurechnen.

Die minimale Überdeckung beträgt 60 cm.
Vom AN ist der Nachweis zu erbringen, dass bei
Verlegung im Sand und Schwerlastverkehr SLW 60
die zulässigen Belastungswerte eingehalten werden.
Die großen Leerohre (DN110) sind nach Verlegung mit einer
Rohrbürste zu reinigen und mit einem Zugseil
auszustatten. Dieses muss nach Einzug beidseitig
aus dem Zugloch/Rohrende ca. 2m länger
herausragen.
Es sind möglichst lange Rohrlängen zu verlegen,
um die Anzahl der Verbindungsstellen gering zu
halten.
Im Montagepreis inbegriffen ist das Schneiden
der Rohre sowie das dichte Einbinden in die
Schächte oder Gebäudemauern.
Kabelzugrohre liefern und incl. aller
Nebenarbeiten betriebsfertig verlegen.

**3.1.1.1 Kabelschutzrohr DN 63 aus PE, flexibel**
*** Bedarfsposition ohne GB
Kabelschutzrohr in Verbundrohrbauweise gemäß
DIN 16961, entsprechend DIN EN 61386-24
Klasse N 450 (Druckfestigkeit >=450 Newton,
Schlagfestigkeit N),
DN 63, Material Polyethylen (PE), als Ringware,
mit integrierter Einzugschnur zum Einziehen eines
Kabelzugdrahtes bzw. -seiles,  liefern und höhen- und fluchtgerecht nach DIN EN 1610,
den Verlegeanleitungen A515, A 535 des KRV
einbauen.
Einschließlich herstellen der wasserdichten (WD)/ sanddichten (SD) Rohrverbindungen mit Doppelsteckmuffen/Doppelsteckmuffen mit Profildichtringen.
Menge: 135,000 m

**3.1.1.2 Endstopfen DN 63 (SD)**
*** Bedarfsposition ohne GB
Endstopfen, für sanddichte Ausführung (SD), liefern und
einbauen.
Menge: 6,000 St

**3.1.1.5 Verbindungsmuffe für Kabel NYY 3x2,5 - 5x4 mm²**
*** Bedarfsposition ohne GB
(im zweikammerbeutel) incl. Verbindungsklemmen,
(im Zweikammerbeutel) incl. Verbindungsklemmen,
pauschal für eine Muffe
Menge: 2,000 St

**3.1.1.6 Trassenband**
ca. 5 cm breit, gelb mit schwarzer Aufschrift
"Achtung Kabel" in Endlosfertigung, liefern und über der Sandbettung des Kabelgrabens verlegen.
Menge: 260,000 m

**3.1.1.10 NAYY-J 4x240 mm² SM**
Querschnitt Einzelader: 240 mm²
Aderanzahl: 4
Außendurchmesser ca.: 56,0 mm
Leiter-Form: sektorförmig
UV-beständig: ja
mit Schutzleiter: ja
Mantelfarbe: schwarz
Leiter-Material: Aluminium
Nennspannung U0: 0,6 kV
Nennspannung: 1 kV
Menge: 133,000 m

**3.1.1.20 Netzwerkkabel be**
Cat.7 Netzwerkkabel 1000 MHz S/FTP PE-Mantel
Verlegekabel, Datenkabel für die direkte Erdverlegung geeignet
doppelte Schirmung: Adernpaare mit Folie + Gesamtschirm aus Geflecht
Kategorie: Cat.7 mit 1.000 MHz und S/FTP (PIMF) Abschirmung
Leiteraufbau: Twisted Pair 4 Adernpaare AWG23/1 (Ø 0,57 mm) Kupfer
Innenleiter: 4x2xAWG23/1 Kupferdraht, starr
Innenleitermaterial: Kupfer, starr
Für 10 GBit (10.000 Mbit) Ethernet geeignet
Außenmantel schwarz aus halogenfreiem Polyethylen mit Meterskalierung
UV-beständig
Menge: 60,000 m

##### Abschnitt 3.1.2 KGR 546-060 Beleuchtungsanlagen Aussen

**3.1.2.1 Wandleuchten**
Wandleuchte - Warm White - Eingebaute Versorgungseinheit - Optik AS (Up) + Optik AS (Down) - 13W 1252.3lm - 3000K - weiss
Bündig abschließende Schutzabdeckung aus Polycarbonat - für Allure 120x150 - weiss
Leuchtensystemeigenschaften:
Leuchtenlichtstrom [Lm]: 1356
Indirekter Lichtanteil [Lm]: 714
Anschlußleistung [W]: 13
Effizienz Leuchte [Lm/W]: 104.3
Life Time: 100,000h - L80 - B10 (Ta 25°C)
Life Time: 100,000h - L80 - B10 (Ta 40°C)
Operativer Umgebungstemperaturbereich: von -30°C von 50°C.
Anzahl Leuchtmodule: 1
Lampeneigenschaften Art 1:
Betriebswirkungsgrad [%]: 66
Anzahl Lampen pro Leuchtmodule: 1
Lamp kode: LED
Verlustleistung Transformator/Vorschaltgerät[W]: 2
Nennleistung [W]: 11
Farbtemperatur [K]: 3000
Nennlichtstrom [Lm]: 2070
CRI: 80
lamp_rf: 85
lamp_rg: 95
MacAdam Step: 3

Fabrikat: Iguzzini Typ: S667 oder glwtg.
Angebotenes Fabrikat:
.......................................................

Type:
.......................................................
Menge: 2,000 St

**3.1.2.2 Bewegungsmelder**
Bewegungsmelder mit 200° Erfassungsbereich
Beweglicher Kugelkopf
Einfache Montage durch Stecksockel
Montage auf Standard UP-Dosen möglich
Erfassungsbereich kann durch Abdecklamellen eingeschränkt werden
Spannung: 110 ? 240 V AC 50 / 60 Hz
Abmessungen: 103 x 78 x 80 mm
Typische Leistungsaufnahme: ca. 0,4 W
Erfassungsbereich: horizontal 200°  (Wandmontage)
Reichweite: max. 12 m quer max. 4 m frontal
Überwachte Fläche bei tangentialer Bewegung: 250 m² / 2,5 m Montagehöhe
Montagehöhe min./max./empfohlen: 2 m / 3 m / 2,5 m
Schutzart/-klasse: IP44  / Klasse II
Umgebungstemperatur: -25 °C bis +50 °C
Gehäuse: Polycarbonat, UV-beständig
 Kanal 1 (Lichtsteuerung)
Schaltleistung: 1000 W, cos f = 1 500 VA, cos f = 0,5  200 W LED
Kontaktart: 1x µ-Kontakt, Schließer/NO
Nachlaufzeit: 4 s ? 20 min
Einschaltschwelle: 10 ? 300 Lux
Menge: 4,000 St

**3.1.2.3 Flächenstrahler**
Produktkonfiguration: UH26.15+TAMB35+Ta35°C
UH26.15: Strahler mit Bügel (separat zu bestellen)- Led Warm White - Remote-Versorgungsgerät - Wide Flood-Optik - Klasse I - 60.9W 5513lm - 3000K - grau
TAMB35: Ta35° C
Leuchtensystemeigenschaften:
Leuchtenlichtstrom [Lm]: 5513
Indirekter Lichtanteil [Lm]: 0
Anschlußleistung [W]: 60.9
Effizienz Leuchte [Lm/W]: 90.5
Life Time: 100,000h - L90 - B10 (Ta 25°C)
Operativer Umgebungstemperaturbereich: von -30°C von 35°C.
Anzahl Leuchtmodule: 1
Lampeneigenschaften Art 1:
Betriebswirkungsgrad [%]: 74
Anzahl Lampen pro Leuchtmodule: 1
Lamp kode: LED
Verlustleistung Transformator/Vorschaltgerät[W]: 8.9
Nennleistung [W]: 52
Farbtemperatur [K]: 3000
Nennlichtstrom [Lm]: 7450
CRI: 80
lamp_rf: 86
lamp_rg: 96
Ausstrahlungswinkel [°]: 50°
MacAdam Step: 3

Fabrikat: Iguzzini Typ: UH26 oder glwtg.
Angebotenes Fabrikat:
.......................................................

Type:
.......................................................
Menge: 5,000 St

### 4 KGR 449 Starkstromanlagen Sonstiges

#### Bereich 4.1 KGR 449 000- 990 sonstige baul. Leistungen

##### Abschnitt 4.1.1 KGR 449-040 Demontagearbeiten

*Hinweis: Demontagearbeiten Elektro*
Nachfolgend sind die für das Gewerk Elektrotechnik notwendigen Arbeiten beschrieben.
Alle Elektroarbeiten sind ausschließlich durch Elektrofachkräfte durchzuführen.
Die Einhaltung der FÜNF - SICHERHEITSREGELN ist zwingend.

Die Arbeitssicherheit ist zu jedem Zeitpunkt zu gewährleisten.
Bei nachfolgend aufgeführten Demontagearbeiten handelt es sich um nicht mehr benötigtes Elektroinstallationsmaterial, das vom AN im Zuge des Gebäudeumbaus ordnungsgemäß zu demontieren und gemäß den behördlichen Vorschriften
zu entsorgen ist.
Sämtliche anfallende Demontage-, Transport- und Entsorgungskosten sowie sonstig anfallende Kosten sind in die Einheitspreise der einzelnen Leistungspositionen mit einzukalkulieren.
Die Freischaltarbeiten sind als erste Maßnahme druchzuführen.
Das Freischalten ist in Beisein der Betriebsabteilung des Hauses durchzuführen.
Entsprechende Termine sind mit einer Vorlaufzeit von 1 Woche anzukündigen.

**4.1.1.1 Freischalten Einzelstromkreise**
Freischalten Einzelstromkreise
(in Abstimmung mit dem Nutzer)
- Herstellen der Spannungsfreiheit an
Lichtauslässen und Steckdosen
im Abrissbereich
komplett, einschließlich Dokumentation.
Die Honorierung erfolgt je Stromkreis.
Menge: 100,000 St

**4.1.1.2 Demontage Verlegesysteme**
Diese Position umfasst das komplette Demontieren
und Entsorgen von Verlegesystemen
(Trassen, Sammelschellen, etc.),
abschnittsweise
gemäß Vorgehensweise Bau.
Die Verlegesysteme sind a.P. verlegt.
Menge: 30,000 m

**4.1.1.3 Demontage Kabel und Leitungen Leitungen bis 5*2,5qmm (200m)**
Die Leitungen sind freizuschalten (sep. Position),
abzuklemmen, zu demontieren und fachgerecht zu entsorgen
Die Abrechnung erfolgt je 200m demontierten Kabeln.
Der Nachweis über die Entsorgung ist für die Honorierung zu führen
Menge: 4,000 St

**4.1.1.4 Demontage Leitungen bis 5 * 35 qmm**
Demontage von NYM und NYY Leitungen
von 5 * 4 qmm bis 5* 35 qmm
Die Leitungen sind freizuschalten (in Abstimmung mit dem Nutzer) abzuklemmen, zu demontieren und fachgerecht zu entsorgen
Die Abrechnung erfolgt nach lfm demontierten Kabeln.
Der Nachweis über die Entsorgung ist für die Honorierung zu führen
Menge: 20,000 m

**4.1.1.5 Demontage Installationsgeräte**
Diese Position umfasst das komplette Demontieren
und Entsorgen von Installationsgeräten,
abschnittsweise gemäß Vorgehensweise Bau.
Die Installationsgeräte sind sowohl u.P.
als auch a.P. installiert.
Menge: 16,000 St

**4.1.1.6 Demontage Leuchten/Lichtbänder**
Diese Position umfasst das komplette
Demontieren und Entsorgen von Leuchten,
abschnittsweise gemäß Vorgehensweise Bau.
Die Leuchten sind sowohl u.P. als auch a.P. installiert.
Menge: 5,000 St

**4.1.1.7 Rückbau und Sicherung Elektrobestand**
Im Umbaubereich angrenzende
Bestandsstromleitungen und Betriebsmittel,
die in Betrieb bleiben sind entsprechend
umzuverlegen und ggf. mit einer Abzweigdose
sicher abzuschließen.
Die Honorierung erfolgt je Stromkreis.
Menge: 4,000 St

##### Abschnitt 4.1.2 KGR 449-050 Baustrom

*Hinweis: Beschreibung Baustrom*
Es wird ein bauseitiger Baustrom für die
komplette Maßnahme zur Verfügung
gestellt.
Die Abrechnung erfolgt mit einem pauschalem
Einbehalt von 0,4% des Bauauftrages bzw. der
Schlussrechnungssumme.
Bei einem entsprechendem Nachweis, dass
der Auftragnehmer weniger Baustrom als in
dem pauschalem Einbehalt benötigt hat,
können die Kosten entsprechend umgeschlagen
werden.
Hierfür ist es jedoch erforderlich, einen geeigneten
Zwischenzähler zur eindeutigen Stromerfassung
zu verwenden und diesen vor Einsatz / Arbeitsbeginn
bei der Bauleitung anzumelden.
Nachträgliche Maßnahmen sind ausgeschlossen.

**4.1.2.1 Baubeleuchtung**
*** Pauschalposition
Für den Zeitraum der Baumaßnahme
ist eine Baubeleuchtung zu stellen.
Beleuchtung bestehend aus:

5x FR-Leuchte a.P. steckerfertig
inkl. Montage an Wand oder Decke,
steckerfertig mit 5m Gummileitung,
Versorgt über (Zeitschaltuhr im)
Baustromverteiler. Die Schaltung ist ggf.
in einen bauseitigen Baustrom einzubauen.
Die Beleuchtung dient der
Allgemeinbeleuchtung auf der Baustelle.
Menge: 1,000 PSCH

**4.1.2.10 Baustromverteiler**
Baustromverteiler DIN VDE 0612 als Verteilerschrank, für
die Zeit des Bauvorhabens Nennspannung 400 V AC,
Schutzart IP 43, mit korrosionsbeständigem Gehäuse, mit Sicherungszubehör, Anschlussklemmen für Verbindungsleitung, Einbauten bis einschl. FI-Schalter schutzisoliert,
Nenngröße 63 A, mit Hauptsicherung NH 00,
FI-Schalter 40 A/0,5 A,mit FI- Schutzschaltung 25/0,03A,
1 CEE- Steckdose 63 A, 5polig mit Leitungsschutzschaltern
C-Charakteristik,mit FI-Schutzschaltung 63/0,03A,
2 CEE- Steckdosen 16 A, 5polig mit Leitungsschutzschaltern
C-Charakteristik,mit FI-Schutzschaltung 40/0,03A, Typ B,
1 CEE-Steckdose 32 A, 5polig mit Leitungsschutzschaltern
C-Charakteristik,mit FI Schutzschaltung 25/0,03A,
mit Leitungsschutzschaltern B-Charakteristik,6 Steckdosen mit Schutzkontakt, 16 A, 2polig mit Untergestell,
mit ca. 50 m Anschlusskabel Anschlussschrank / Verteilerschrank.
Liefern, montieren, monatlich prüfen, leihweise zur Verfügung stellen und nach Beendigung der Baumaßnahme demontieren.
Vorhaltedauer: 14 Monate
Menge: 1,000 St

**4.1.2.20 Baustrom-Zähler Anschlussschrank**
Baustromverteiler DIN VDE 0612
für die Zeit des Bauvorhabens,
als Baustrom-Zähler Anschlussschrank,
Gemäß EVU-Vorschrift der WSW und TAB 2000
Nennspannung 400 V AC,
Schutzart IP 43,
Bereich der Messeinheit in Schutzart
IP 54 und plombierbar,
mit korrosionsbeständigem Gehäuse,
schutzisoliert, mit Sicherungszubehör,
Anschlussklemmen für Nenngröße 63 A,
Anschlusssicherung als Sicherungslasttrennschalter NH 1,
1 Zählerfeld,
Klasse 0,5, mit 1 Abgang 63A für den Baustromverteiler auf der
Baustelle, mit Untergestell, liefern, nach örtlicher Angabe des AG, montieren, leihweise zur Verfügung stellen und
nach Beendigung der Baumaßnahme demontieren.
Vorhaltedauer: 14 Monate
Menge: 1,000 St

##### Abschnitt 4.1.3 KGR 449-100 Brandabschottungen

*Hinweis*
Für die Ausführung der Brandschutzabschottungen gelten die nachfolgend aufgeführten
DIN-Normen des Deutschen Normenausschusses DIN 1053 Mauerwerk;
Berechnung und Ausführung DIN 4102 Teil 1 bis Teil 12, Brandverhalten
von Baustoffen und Bauteilen DIN 18 201 Maßtoleranzen im Bauwesen DIN 18
202 Maßtoleranzen im Hochbau VDS-Richtlinien über Brandschutz VDS 2131
und folgende werden weitere DIN-Vorschriften berührt, gelten diese sinngemäß.
Richtlinien des Verbandes Deutscher Sachversicherter für Prüfungen von
Abschottungen und Kabeldurchführungen des Institutes für Bautechnik, Berlin
VDE 0101/0105 Richtlinien der zuständigen Brandbehörde.

Feuerbeständige Schottung von Kabel- und Leitungsdurchführungen DIN 4102
Wand- und Deckendurchführungen für Kabel sind gem. der Feuerwiderstandsklasse
abzuschotten. Das Nachlegen von Kabeln muß durch geringen Aufwand
möglich sein. Voraussetzung für die Ausführung ist die bauaufsichtliche / baurechtliche
Zulassung des angebotenen Systems. Die zur Verwendung kommenden
Hitzeschutzmittel dürfen nicht zur Rißbildung neigen.

Weiterhin ist durch Prüfung/Prüfbericht einer staatlichen Materialprüfamtes nachzuweisen, daß die Beschichtungs-/Imprägniermaterialien ohne Schutzmaßnahme
z.B. Decklack in ihrer Wirksamkeit durch Alterung nicht nachlassen (altersunbeständig). Für allgemeine bauaufsichtliche/baurechtliche zugelassene Schottensysteme wird eine Güteüberwachung verlangt. Diese ist vor Ausführung
vorzulegen. Alle geforderten Zulassungen und Prüfungen sind Vertragsbestandteil.
Die in der Zulassung ausgewiesenen Größen der Abschottungen dürfen nicht überschritten werden. Bei und nach der Verarbeitung dürfen keine giftigen Gase frei werden. Vor dem Schließen der Durchführungen sind die Kabel und Leitungen so auszurichten, dass eine einwandfreie Abschottung
gewährleistet ist. Die Bestückung der Durchbrüche mit Kabel und Leitungen ist unterschiedlich.

An allen Brandschottungen für Wände und Decken muß ein Kennzeichnungsschild bzw. Prüfschild mit Angaben über die entsprechende Art der Brandschottung, mit dem Firmenname und dem Namen des entsprechenden Fachmonteurs
angebracht werden. Schottung für F90 Wände und Decken Feuerbeständige und gasdichte Verschottung von Kabeldurchführungen in Wänden aus Mauerwerk und in Decken oder Wänden aus Beton oder Stahlbeton mit Kabeln,
Leitungen oder Installationsrohren. Lieferung und Einbau einschl. aller Nebenarbeiten.

Der Anbieter ist verpflichtet, die amtlichen Nachweise
für die von ihm angebotenen Brandschutzmaßnahmen
vorzulegen. Amtliche Nachweise können sein:
- Prüfzeugnis
- Prüfbescheid und
- allgemeine bauaufsichtliche Zulassung

Zur Ausführung von Schottungen sind nur Materialien oder Abschottungssysteme
zulässig, die eine gültige allgemeine bauaufsichtliche Zulassung des Institutes für Bautechnik - Berlin- haben.

Für die Herstellung des Schotts dürfen keine lösungsmittelhaltigen, hygroskopischen Materialien verwendet werden. Das Schott muß auch unter Feuchtigkeitseinwirkung
unverändert bestehen bleiben. Es muß gewährleistet sein, daß
die Schottungen rauchgasdicht sind und eine Nachinstallation leicht möglich ist.

Die Oberfläche der Schottung muß im Regelfall bündig mit der Wand abschliessen und zur optischen Anpassung an angrenzende Wandbereiche mit handelsüblichen Farben bzw. Beschichtungen behandelt werden können. Als Teil feuerbeständiger Decken oder Wände beträgt die Feuerwiderstandsdauer nach DIN 4102 mindestens 90 Minuten. Die Abschottungsart muß auch für ex-gefährdete Bereiche zulässig sein.

Kennzeichnung aller Schottungen: Datum/Hersteller, usw.

*Hinweis: Hinweis zur Bestandsdokumentation:*
Auch jegliche Brandschutzmaßnahmen sind entsprechend ihrer Beschaffenheit in den zu übergebenen Dokumentationen darzustellen, d.h. Art, Fabrikat und Datum.

Feuerbeständiges, dauerhaftes Schließen von Durchbrüchen F90/DIN 4102 einschl. beidseitigem Beschichten nach Erfordernis für F90, von Kabelrinnen, Kanälen, Kabeln etc. vor und nach der Durchführung. Das System muß bauaufsichtlich
und baurechtlich zugelassen sein.
Wandstärke: bis 30cm,
Montagehöhe bis 4,5 m

Brandabschottung Mineralfaserschott
für Kabeldurchführungen in Wänden und Decken nach DIN 1053 Mauerwerk und DIN 1045 Beton bzw. Stahlbeton Feuerwiderstandsklasse F90 feuerbeständig nach DIN 4102, Teil 2. Ausführung als "Mineralfaserschott" auszuführen.
Der Zulassungsbescheid ist vor Ausführung der Bauleitung zu übergeben. Die Ausführung muß exakt nach Zulassungsbescheid erfolgen.
Eine Nachinstallation von Kabeln muß mit einfachen Mitteln möglich sein. Die Brandschutzwirkung der Abschottung darf dabei nicht beeinträchtigt werden.
Jede Kabelabschottung ist mit einem Schild dauerhaft zu kennzeichnen, da neben der Abschottung an der Wand bzw. Decke zu befestigen ist und folgende Angaben enthalten muß:
- Name des Herstellers der Abschottung
- Kabelabschottung System
- Zul. IFBT Nr.:
- Herstellungsjahr:
- Amtliches Prüfungszeugnis Nr.:
Aufkleber aus Papier oder Kunststoff-Folie sind nicht zugelassen.
Bei der Kalkulation ist zu beachten, dass der Wand bzw. Deckendurchbruch aufgemessen wird. Zusätzliche Maßnahmen entsprechend des Zulassungsbescheides sind in die jeweilige Schott-Größe miteinzukalkulieren (z.B. Schott beidseitig umlaufend 15cm mit Brandschutzmaterial einstreichen)

*Hinweis: Brandabschottungen*
Bei der Ausführung sind die Verarbeitungsvorschriften des Herstellers zu beachten.
Das bauaufsichtliche Prüfzeugnis ist vorzulegen.

Brandabschottungen, mit bauaufsichtlicher/baurechtlicher Zulassung. Mit Feuerwiderstandsklasse F90 für Wände und Decken. Komplett mit allem benötigtem
Zusatzmaterial.

Außerdem ist für das Mineralfaserschott ein Prüfzeugnis für den Schallschutz
vorzulegen. Das Mineralfaserschott muss mindestens ein Schalldämmmaß von
Rw>=28dB haben.

Die Ausführung eines Brandschotts durch o.g. Firma beinhaltet die Dokumentation.

Angebotenes Fabrikat:

Hersteller/Typ: '..............................'

**4.1.3.1 Brandabschottung Wand/Decke, S90, ca. 0,01 m²**
Brandabschottung von Durchführungen in
Wänden und Decken, S90, Größe ca. 0,01 m²
Menge: 2,000 St

**4.1.3.2 Brandabschottung Wand/Decke, S90, ca. 0,02 m²**
Brandabschottung von Durchführungen in
Wänden und Decken, S90, Größe ca. 0,02 m²
6
Menge: 1,000 St

##### Abschnitt 4.1.4 KRG 449-120 Insgemeinkosten

**4.1.4.1 Einrichten der Baustelle**
*** Pauschalposition
mit allen erforderlichen Maschinen, Geräten,
Werkzeugen, Lager-, Wohn- und Bürobaracken sowie Wasch- und Toilettenwagen,
die für die termingerechte Ausführung erforderlich sind.

Diese Position beinhaltet den Unterhalten der
Baustellen- einrichtung und das Abbauen und Abfahren
derselben sowie alle erforderliche
Instandsetzungsarbeiten nach Beendigung der Arbeiten.

Vom AN ist innerhalb von 14 Tagen nach
Auftragserteilung ein Baustelleneinrichtungsplan
vorzulegen.
Menge: 1,000 PSCH

**4.1.4.2 Bestandspläne und Protokolle Papier/dxf 3-fach**
*** Pauschalposition
Für den Bauherrn ist eine Projektdokumentation zu
erstellen. Mit Dieser Dokumentation ist der
Bauherr in sämtliche Anlagen einzuweisen.
Es sind Bestands- und Revisionspläne zu erstellen,
anhand der vom AG zur Verfügung gestellten
CAD-Grundriß- und Schnittpläne
sowie Bestandselektropläne, auf USB oder CD
im Datenformat DXF oder DWG, bereinigt und virenfrei

Umfang:
- Grundrißpläne,
- Übersichtsschaltpläne
- Stromlaufpläne
- Installationspläne
- Bestandszeichnungen, analog den ausgeführten
Anlagen,

Protokolle(3-fach) je Stromkreis über:
-Den Isolationswiderstand,
-Die Fehlerspannungsauslösung,
-Die Fehlerstromauslösung,
-Meßprotokoll der Antennenanlage

Prüfberichte(3-fach) der gesamten
Starkstrominstallation sowie der
Fernmeldeleitungsanlage
(Nach DIN 40717/40718 und 40719 sowie DIN 0705)
sowie
- Wartungs- und Bedienungsanleitungen,
- Kopien vorgeschriebener Prüfbescheinigungen
- Einweisung des Wartungs- und Bedienpersonals
(schriftliche Bestätigung)

Sämtliche Pläne sind als 'Farbplot 3-fach,
gefaltet DIN A 4, bauteil- bzw. geschoßweise in Ordnern
zusammengefaßt, mit Rückenschild nach Wunsch
des AG und wie oben beschrieben auf CD/USB dem AG vorder Abnahme zu übergeben'.
Menge: 1,000 PSCH

##### Abschnitt 4.1.5 KGR 449-130 Stundenlohnarbeiten

*Hinweis: Stundenarbeitslohn*
sind nur nach Erteilung gesonderter schriftlicher Aufträge aufzuführen. Die Abrechnung erfolgt nach Verrechnungssätzen (EUR pro Stunde) gegen Nachweis der tatsächlich geleisteten Stunden und des Materialverbrauches.
Die Verrechnungssätze enthalten alle Kosten nach
§ 15 VOB/B, alle tariflichen Lohnkosten mit Zuschlägen, sowie Kosten für Fahrten, sonstige betriebsbedingte Kosten

Es sind alle Qualifikationsgruppen anzugeben. (ggf. gleiche Preise).

Ist in einer Qualifikationsgruppe niemand beschäftigt, so ist der Stundensatz für die nächsthöhere Qualifikationsgruppe einzutragen,der für Arbeiten dieser Qualifikationsgruppe verrechnnet wird. Bei Ausführung einer Tätigkeit durch
einen überqualifizierten beschäftigten wird nach der Anforderung der Tätigkeit vergütet.

**4.1.5.1 Obermonteur**
*** Bedarfsposition ohne GB
Arbeiten mit hohen Anforderungen
nach dem Leistungsbild eines Obermonteurs.
Menge: 45,000 h

**4.1.5.2 A-Monteur**
*** Bedarfsposition ohne GB
Arbeiten mit höheren Anforderungen nach dem
Leistungsbild eines A-Monteurs
Menge: 40,000 h

**4.1.5.3 B-Monteur**
*** Bedarfsposition ohne GB
Arbeiten mit mittleren Anforderungen nach dem
Leistungsbild eines B-Monteurs
Menge: 30,000 h

**4.1.5.4 Lehrling 1. bis 4. Jahr**
*** Bedarfsposition ohne GB
Auszubildender
erstes bis viertes Ausbildungsjahr
Arbeiten unter Anleitung einer Fachkraft und nach dem Leistungsbild seines
Ausbildungsgrades
Menge: 25,000 h
